# Rheinschule, Bobenheim-Roxheim
Angebotsaufforderung (GAEB DA XML 3.3, DA83)
Projekt: 24413
Währung: EUR
Erstellt mit: GXML Toolbox V3.3 R20220330, ORCA AVA 27 27.00.00, 29.05.2026

## Allgemeine Baubeschreibung
Lage und Zugang
Die Grundschule Rheinschule befindet sich in 67240 Bobenheim - Roxheim, Ortsteil Roxheim, in der Rheinstraße 32 bzw. an der Kaufweide. Hierbei handelt es sich um eine Feldrandlage.
Über die Rheinstraße sowie die Kaufweide wird das Gelände der Grundschule erschlossen.
Bei der Grundschule Rheinschule handelt es sich um eine zukünftig 4 zügige Schwerpunktschule, bestehend aus 3 miteinander verbundenen Bauteilen unterschiedlicher Geschossigkeit und unterschiedlichen Baujahres, die in L-Form den Pausenhof umschließen. In diesem Pausenhof wird eine freistehender Erweiterungsbau neu errichtet. Dieser Neubau wird auf 2 Ebenen, 1 x 1-geschossig (EG) und 1 x 3-geschossig (UG, EG, OG), gebaut.
Die Baustellenzufahrt erfolgt zum einen über die Rheinschule auf dem Erdgeschoss-Niveau und zum anderen über den Feldweg von Osten auf Untergeschoss-Niveau.
Während der Maßnahme herrscht in der angrenzenden Grundschule regelmäßiger Schulbetrieb.
Bei der Baustellenanlieferung sind die Stoßzeiten des Schulbetriebs (wie Beginn, Ende, Pausen usw.) zu beachten und Gefahren zu vermeiden.
Die Sicherheit auf dem Gelände ist für die gesamte Dauer der Arbeiten zu jedem Zeitpunkt aufrecht zu erhalten. Bei allen Arbeiten ist ein wirksamer Schutz vor Brand- und Rauchentwicklung und -ausbreitung sicherzustellen.

Allgemein
Die Baumaßnahme findet sowohl in der schulfreien Zeit als auch während des laufenden Schulbetriebes statt!
Der Schulbetrieb ist ganztägig. Lärmintensive Arbeiten sind, sofern nicht während der schulfreien Zeit ausgeführt, nach Möglichkeit am Nachmittag auszuführen und mit der Bauleitung und Leitung der Einrichtung generell abzustimmen.
Die Bestandsgebäude bzw. Schulgelände können nach Voranmeldung besichtigt werden. Die Terminabstimmung erfolgt mit dem Bauherrn.
Während dem Schulbetrieb werden alle Bereiche genutzt.
Der angrenzende Schulhof wird schulisch genutzt.
Der Bauzaun ist dauerhaft geschlossen zu halten, um das Betreten der Baustelle durch Unbefugte zu verhindern.

Baumaßnahmen
Der Neubau wird in Massivbauweise mit WDVS im bestehenden Pausenhof errichtet, davon ist ein Gebäudeteil 1-geschossig (EG), der andere Teil 3-geschossig (UG, EG, OG). Die Aussenmaße des L-förmigen Baukörper betragen ca. 30 x 20 x 15 m.
Der Neubau wird barrierefrei an den Zwischenbau des Bestands über das neue Pausenhofniveau angegliedert. Ein Aufzug erschließt den Neubau barrierefrei und ist gleichzeitig ein Verbindungselement zwischen dem EG Bestand und dem UG Bestand.
Im UG und OG des Neubaus werden jeweils 2 neue Klassenzimmer mit angegliedertem Förderraum sowie Toiletten und ein Sozialarbeiterbüro gebaut. Im Erdgeschoss befinden sich 2 zusammenschaltbare Mehrzweckräume, ein Werkraum, Materialräume, ein behindertengerechtes WC, GTS Ruhe- und Förderraum sowie eine Bibliothek. Das Gebäude wird in Massivbauweise aus Stahlbeton und Kalksandstein gebaut, erhält eine Putzfassade auf WDVS sowie ein extensiv begrüntes Flachdach.

Baustelleneinrichtung
Die Baustelleneinrichtung wird durch einen Bauzaun gesichert. Baustelleneinrichtung und Materiallager erfolgt innerhalb des Bauzauns auf dem gekennzeichneten Gelände und steht nur in begrenztem Maß zur Verfügung.
Auf die dauerhafte und lückenlose Absicherung der Baustelle ist selbstverständlich besonders zu achten. Das Lagern hat ausschließlich innerhalb der Baustelleneinrichtung zu erfolgen.
Der Zugang zur Baustelleneinrichtung erfolgt über ein abzuschließendes Tor im Bauzaun. Die Fläche für die BE beinhaltet auch nur begrenzte Stellflächen für Fahrzeuge. Nach der Ein- bzw. Ausfahrt bzw. Materialan-/Abtransporten sind die Tore wieder zu verschließen.
Wasser- und Stromanschluss sind bauseits vorhanden.
Das Baustellen-WC (WC-Kabine) wird im Bereich der Baustelleneinrichtung aufgestellt.
Bei der Auswahl und Koordination der Baustellenfahrzeuge und Lieferfahrzeuge sind die Gegebenheiten vor Ort zu berücksichtigen ist.

Ausführung / Termine
Die Ausführungstermine und -fristen sind dem Bauzeitenplan zu entnehmen.
Überschneidende Ausführung von Gewerken und unvermeidbare Unterbrechungen infolge zwangsläufiger Arbeitsabläufe und Unterbrechungen durch mehrere Bauabschnitte (Neubau + Sanierung Bestand) sind zu berücksichtigen.
Mindestens 1 x wöchentlich findet eine gemeinsame Baubesprechung "Jour fixe" statt. Im Zuge der Arbeitsvorbereitung und Ausführung ist die Teilnahme für die Bauleiter verpflichtend. Das Bautagebuch ist zu führen und wöchentlich vorzulegen.

Sicherheit
Für die Baustelle wird ein Sicherheits- und Gesundheitsschutz-Koordinator mit Weisungsbefugnis bestellt und ein SiGe-Plan ausgearbeitet. Der Auftragnehmer ist verpflichtet umgehend nach Beauftragung eine Gefährdungsanalyse beim SiGeKo vorzulegen.
Neben dem Sicherheits- und Gesundheitsschutzplan gilt die Baustellenordnung. Diese soll einen störungsfreien Ablauf ermöglichen und die Sicherheit für am Bau Beteiligte, Anwohner, Umwelt und technische Anlagen gewährleisten.
Sie enthält Regelungen zur Organisation, Koordination und Überwachung des Baustellenbetriebes und umfasst Maßgaben, die in Zusammenarbeit mit den Berufsgenossenschaften und dem Staatlichen Gewerbeaufsichtsamt festgelegt wurden.
Jeder Auftragnehmer hat sein Personal über den Inhalt der Baustellenordnung zu unterweisen.
Die Einhaltung der Baustellenordnung und ihrer Anlagen sind Teil der Vertragserfüllung.

Neben der Baustellenordnung gelten für die Durchführung der Arbeiten auf der Baustelle uneingeschränkt die Forderungen der staatlichen und sonstigen Arbeitsschutzvorschriften, insbesondere des Arbeitsschutzgesetzes (ArbSchG), der Unfallverhütungsvorschriften der Berufsgenossenschaften der Unfallkassen und der LBauO RP.

## Allgemeine Vorbemerkungen
Planunterlagen
Für die projektspezifische Abwicklung werden dem Auftragnehmer die erforderlichen Planunterlagen, insbesondere Ausführungspläne, Detailpläne, Schemata sowie weitere projektrelevante Unterlagen, grundsätzlich in digitaler Form als PDF-Dateien zur Verfügung gestellt. DWG-Dateien werden, sofern erforderlich und vorhanden, im Einzelfall zur Verfügung gestellt.

Der Auftragnehmer hat die für seine eigene betriebliche Abwicklung im Büro sowie auf der Baustelle erforderlichen Plansätze in ausreichender Anzahl selbst und auf eigene Kosten herzustellen. Diese Leistung ist in die Einheitspreise einzukalkulieren und wird nicht gesondert vergütet.

Ausführungsunterlagen / Montageplanung
Der Ausführung dürfen ausschließlich Unterlagen zugrunde gelegt werden, die vom Auftraggeber bzw. von der Bauleitung als "zur Ausführung freigegeben" bzw. "zur Ausführung bestimmt" gekennzeichnet sind.

Der Auftragnehmer erhält vom Auftraggeber bzw. der Fachplanung die Ausführungsunterlagen. Auf dieser Grundlage erstellt der Auftragnehmer die erforderliche Montage- und Werkplanung gemäß DIN 18381 VOB/C, insbesondere Abschnitt 3.1.2.

Die Montageplanungsunterlagen sind dem Fachingenieur rechtzeitig, jedoch mindestens 21 Arbeitstage vor Ausführungsbeginn, zur Prüfung und Freigabe vorzulegen. Die Unterlagen sind geordnet mit Inhaltsverzeichnis und Planliste einzureichen. Planunterlagen sind grundsätzlich im Maßstab 1:50, soweit erforderlich im Maßstab 1:20, zu erstellen. Die Übergabe hat digital als PDF- und DWG-Datei zu erfolgen; auf Anforderung ist zusätzlich ein Plansatz in Papierform einzureichen.

Der Prüfvermerk erfolgt durch den Fachingenieur auf den übergebenen Unterlagen bzw. digital. Die geprüften Unterlagen sind durch den Auftragnehmer entsprechend zu vervielfältigen. Ein freigegebener Plansatz ist während der Ausführung ständig auf der Baustelle vorzuhalten. Ein weiterer Satz ist der Fachbauleitung bzw. auf Anforderung der Objektüberwachung/Architektur zur Verfügung zu stellen.

Die Prüfung durch den Fachingenieur entbindet den Auftragnehmer nicht von seiner Verantwortung für die Richtigkeit, Vollständigkeit, Maßhaltigkeit, Koordination und Ausführbarkeit seiner Montageplanung.

Aufmaß und Abrechnung
Die Abrechnung erfolgt nach prüfbarem Aufmaß. Vor Erstellung und Einreichung einer Abschlagsrechnung sind die entsprechenden Aufmaße aufzustellen und mit der Bauüberwachung vor Ort abzustimmen bzw. zur Prüfung einzureichen.

Abschlagsrechnungen werden nur auf Grundlage prüffähiger und freigegebener Aufmaßunterlagen anerkannt. Nicht freigegebene oder nicht prüffähige Aufmaßunterlagen können im Rahmen der Rechnungsprüfung zurückgewiesen werden.

Die Aufmaßunterlagen sind wie folgt aufzustellen:

[01] Aufmaßpläne
Grundlage für die Aufmaßpläne sind die freigegebenen Montagepläne zuzüglich gegebenenfalls erforderlicher Detailzeichnungen. In den Aufmaßplänen sind sämtliche Bauteile, Längen und sonstige aufmaßrelevante Angaben so darzustellen, dass eine eindeutige Zuordnung zu den Aufmaßblättern auch für Dritte möglich ist.

Rohrleitungsverläufe sind beispielsweise mit Einzellängenangaben zu versehen, welche in den Aufmaßblättern als nachvollziehbare Längenfolge zu dokumentieren sind.

[02] Aufmaßblätter
Sämtliche Aufmaßblätter sind fortlaufend zu nummerieren und mit Datum sowie Ersteller zu versehen. Auf den Aufmaßblättern sind alle erforderlichen Planbezüge zu dokumentieren.

Die Aufmaßblätter sind plan-, bereichs- oder raumbezogen sowie LV-positionsbezogen aufzustellen. Sämtliche Einzellängen und Einzelmengen sind nachvollziehbar zu führen, sodass eine zweifelsfreie Prüfung anhand der Aufmaßpläne auch durch Dritte möglich ist.

[03] Kumulierte Aufmaßliste
In der kumulierten Aufmaßliste sind sämtliche LV-positionsbezogenen Summen aus den jeweiligen Aufmaßblättern mit Benennung des Bezugs auf die jeweiligen Aufmaßblätter aufzunehmen.

Beispiel:

LV-Pos. 01.01.01 Rohr DN 15
Summe: 12 m
Aufmaß zur 1. Abschlagsrechnung, Aufmaßblatt 01: 7 m
Aufmaß zur 2. Abschlagsrechnung, Aufmaßblatt 53: 5 m

[04] Rechnungslegung
Die Rechnungslegung erfolgt mit Aufmaßabschlagsrechnungen auf Grundlage freigegebener Aufmaßunterlagen. Nicht freigegebene Aufmaßunterlagen werden mit den Abschlagsrechnungen nicht anerkannt.

Sämtliche Aufmaßrechnungen sind kumuliert aufzustellen. Hierbei sind die jeweiligen Prüfergebnisse der vorangegangenen Rechnungen zu übernehmen.

Baustellenberichte
Der Auftragnehmer hat arbeitstäglich Baustellenberichte zu führen. In diese sind mindestens folgende Angaben aufzunehmen:

- verantwortlicher Bauleiter / verantwortliche Aufsicht des Auftragnehmers
- Witterung sowie Temperatur morgens, mittags und abends
- Arbeitszeit
- auf der Baustelle tätige Mitarbeiter des Auftragnehmers, getrennt nach Polier, Facharbeiter und Helfer, jeweils mit Anzahl und Qualifikation
- auf der Baustelle tätige Nachunternehmer, einschließlich Bezeichnung des Nachunternehmers sowie Anzahl und Qualifikation der eingesetzten Mitarbeiter
- Geräteeinsatz
- Art und Umfang der ausgeführten Leistungen, nach Leistungsbereichen bzw. Nachunternehmern geordnet
- Art und Umfang der Materialanlieferungen
- Baustellenbesucher
- besondere Vorkommnisse
- Aufmaßtermine
- Anweisungen des Auftraggebers bzw. der Bauüberwachung

Während der Ausführung hat der verantwortliche Bauleiter des Auftragnehmers auf Anforderung an Baubesprechungen teilzunehmen. Er hat während der wesentlichen Ausführungsphasen regelmäßig auf der Baustelle anwesend zu sein. Umfang und Dauer der Anwesenheit richten sich nach den Erfordernissen der Baustelle und sind mit der Bauüberwachung abzustimmen.

Die Teilnahme an Baubesprechungen sowie die Führung der Baustellenberichte sind Nebenleistungen und werden nicht gesondert vergütet.

Koordination
Der Auftragnehmer hat sich unmittelbar nach Auftragserteilung in die Ausführungsunterlagen einzuarbeiten, um alle technischen, terminlichen, behördlichen und gewerkeübergreifenden Abhängigkeiten zu erfassen.

Etwaige Unklarheiten, Widersprüche oder Bedenken gegen die vorgesehene Ausführung sind der Bauüberwachung und der Fachplanung unverzüglich schriftlich mitzuteilen. Die Klärung hat rechtzeitig vor Ausführungsbeginn zu erfolgen.

Der Auftragnehmer hat seine Leistungen eigenverantwortlich nach dem Vertrag, den freigegebenen Ausführungsunterlagen, den anerkannten Regeln der Technik sowie den einschlägigen Vorschriften auszuführen und zu koordinieren. Er ist für die Leitung, Organisation und Ordnung seiner Leistungen auf der Baustelle verantwortlich.

Der Auftragnehmer ist verpflichtet, bei der Abstimmung seiner Leistungen mit dem laufenden Schulbetrieb, den Nutzern der Liegenschaft, anderen Gewerken sowie beteiligten Behörden und Institutionen mitzuwirken. Dies gilt insbesondere für Abstimmungen mit Bauherr, Bauüberwachung, Architektur, Fachplanern, Schulbetrieb, Feuerwehr, Berufsgenossenschaft, Ordnungsamt, Straßenverkehrsbehörde sowie sonstigen zuständigen Stellen.

Gleichwertigkeit
Der Ausschreibung liegen die in der Planung berücksichtigten Fabrikate, Systeme und technischen Eigenschaften zugrunde. Beabsichtigt der Bieter, andere Fabrikate oder Systeme als die der Planung anzubieten, so hat er die Gleichwertigkeit mit Angebotsabgabe prüffähig nachzuweisen.

Es ist zu beachten, dass die Planung und Berechnung der Anlagensysteme auf den zugrunde gelegten Fabrikaten, Systemaufbauten, technischen Eigenschaften, Funktionen und Leistungsparametern basiert.

Werden alternative, gleichwertige Komponenten angeboten, hat der Bieter die Gesamtfunktionalität des angebotenen Systems nachzuweisen. Hierzu gehören insbesondere die Einhaltung der geforderten Leistungen, Druckverluste, Volumenströme, Regelbarkeit, Anschlussmaße, Einbaubedingungen, Brandschutzanforderungen, Wartungszugänglichkeit sowie die Kompatibilität mit den übrigen Anlagenteilen.

Erforderliche Anpassungen der Konstruktion, Berechnung, Montageplanung oder Systemauslegung infolge angebotener Alternativfabrikate sind durch den Bieter bzw. Auftragnehmer zu berücksichtigen und in die Einheitspreise einzukalkulieren. Ein Anspruch auf gesonderte Vergütung besteht hierfür nicht.

Termine
Dem Auftragnehmer wird bei Beauftragung die aktuell gültige Terminplanung übergeben. Da der Schulbetrieb nicht beeinträchtigt werden darf, sind die Arbeiten in enger Abstimmung mit Bauherr, Bauüberwachung, Schulbetrieb und den weiteren Projektbeteiligten auszuführen.

Die Termine sind vorläufig wie folgt vorgesehen: siehe Terminplan

Der Auftragnehmer hat die Terminplanung in enger Abstimmung mit Bauherr, Bauüberwachung und Fachplanung zu detaillieren. Erforderliche Vorlaufzeiten für Materialbestellungen, Montageplanung, Freigaben, Inbetriebnahmen, Prüfungen und Einweisungen sind durch den Auftragnehmer eigenverantwortlich zu berücksichtigen.

Terminrisiken, Lieferverzögerungen oder erkennbare Behinderungen sind der Bauüberwachung unverzüglich schriftlich anzuzeigen.

Schutz der Anlagenteile / Sauberkeit der Installation
Bei Lagerung, Transport und Montage sämtlicher Anlagenkomponenten ist sicherzustellen, dass Rohrleitungen, Armaturen, Verteiler, Pumpen, Wärmetauscher, Speicher und sonstige Anlagenteile gegen Verschmutzung, Feuchtigkeit und Beschädigung geschützt sind.

Rohrenden, offene Leitungsabschnitte und Anschlussstutzen sind mit geeigneten Stopfen, Kappen oder sonstigen Schutzmaßnahmen dauerhaft verschlossen zu halten. Komponentenzugehörige Schutzkappen sind erst unmittelbar vor der Montage zu entfernen. Offene Leitungsenden sind nach Abschluss der jeweiligen Arbeiten wieder sicher zu verschließen.

Verschmutzungen im Rohrleitungsnetz sind zu vermeiden. Vor Inbetriebnahme sind die Anlagenteile ordnungsgemäß zu spülen, zu befüllen, zu entlüften und gemäß den Vorgaben der Ausführungsplanung, der Hersteller sowie der einschlägigen Regelwerke in Betrieb zu nehmen.

## Technische Vorbeschreibung
Die ausgeschriebenen Leistungen umfassen die Herstellung der Heizungsanlage für die Erweiterung der Grundschule Rheinschule in Bobenheim-Roxheim.

Die Wärmeversorgung des Neubaus erfolgt über den Anschluss an die bestehende Heizungsanlage im Bestandsgebäude. Hierzu sind die erforderlichen Anbindeleitungen, einschließlich erdverlegter vorgedämmter Heizungsleitungen, Mauerdurchführungen, Übergänge, Armaturen sowie der Anschluss an den Bestand herzustellen. Die Einbindung erfolgt unter Berücksichtigung der vorhandenen Anlagentechnik und der erforderlichen Abstimmung mit dem laufenden Schulbetrieb.

Zur Systemtrennung ist ein Plattenwärmetauscher Heizung/Heizung vorgesehen. Die sekundärseitige Heizungsanlage umfasst die erforderlichen Rohrleitungen, Verteilleitungen, Armaturen, Pumpen, Abscheider, Ausdehnungsgefäß, Füll- und Nachspeiseeinrichtungen sowie die zugehörige Regelungstechnik. Die Regelung ist aufgrund der vorhandenen Viessmann-Anlagentechnik im Bestand entsprechend systemkompatibel auszuführen.

Die Beheizung der Räume erfolgt überwiegend über eine Fußbodenheizung. Hierfür sind Heizkreisverteiler in den Geschossen, Heizrohre, Systemplatten, Randdämmstreifen, Bewegungsfugen, Anschlussverschraubungen, Stellantriebe, Raumthermostate sowie die zugehörigen Regel- und Anschlusskomponenten zu liefern und zu montieren. Die Ausführung erfolgt gemäß Heizlastberechnung, Flächenheizungsberechnung und Ausführungsplanung. Die Heizlastberechnung weist eine Gebäudeheizlast von insgesamt ca. 40 kW aus; die Flächenheizung ist entsprechend der berechneten Heizkreise und Verlegeflächen herzustellen.

Sämtliche Rohrleitungen sind einschließlich Formstücke, Befestigungen, Dämmung, Brandschutzmaßnahmen, Rohrdurchführungen, Entleerungen, Entlüftungen und Beschriftungen betriebsfertig herzustellen. Die in den Ausführungsplänen dargestellten Verteiler, Rohrführungen, Durchführungen und Dämm-/Brandschutzangaben sind zu berücksichtigen.

Zum Leistungsumfang gehören weiterhin das Spülen, Befüllen und Entlüften der Heizungsanlage mit Heizungswasser gemäß VDI 2035, die Durchführung der erforderlichen Druck- und Dichtheitsprüfungen, das Funktionsheizen der Fußbodenheizung, der hydraulische Abgleich sämtlicher Heizkreise sowie die Inbetriebnahme der Gesamtanlage einschließlich Dokumentation.

Alle Leistungen sind vollständig, funktionsfähig und betriebsbereit auszuführen. Die erforderlichen Montage-, Prüf-, Mess-, Einregulierungs- und Revisionsunterlagen sind dem Auftraggeber vollständig zu übergeben.

## 30 Leistungsverzeichnis KG 420 Heizung

### Titel 1 Nahwärmeübergabestation und Zubehör

**1.1 Nahwärmeübergabestation**
Nahwärmeübergabestation

Kompakte Nahwärmeübergabestation zur hydraulischen Systemtrennung zwischen der bestehenden Heizungsanlage im Bestandsgebäude mit BHKW-Anbindung und der neu herzustellenden Heizungsanlage des Erweiterungsbaus, komplett liefern, montieren, anschließen und betriebsfertig in Betrieb nehmen.

Die Station ist als vormontierte, werkseitig geprüfte Kompaktstation auf Grundrahmen, Wandkonsole oder Standgestell auszuführen. Die Wärmeübertragung erfolgt indirekt über einen gelöteten Plattenwärmetauscher. Eine Vermischung des Heizungswassers der Bestandsanlage mit dem Heizungswasser der Neubauanlage ist auszuschließen.

Auslegungsdaten:

Übertragungsleistung: ca. 40 kW

Primärseite Bestand:
Medium: Heizungswasser
Temperaturen: 70 / 50 °C
Volumenstrom: ca. 1,72 m³/h
Anschlussdimension: DN 50 bzw. passend zur Bestandsanbindung

Sekundärseite Neubau:
Medium: Heizungswasser
Temperaturen: 35 / 25 °C
Volumenstrom: ca. 3,44 m³/h
Anschlussdimension: DN 50 bzw. nach Auslegung des Stationsherstellers

Zulässiger Betriebsdruck: mind. PN 6
Max. Betriebstemperatur: mind. 90 °C
Max. Druckverlust Plattenwärmetauscher: primär- und sekundärseitig jeweils max. 20 kPa, sofern nicht herstellerseitig abweichend nachgewiesen und freigegeben.

Bestandteile der Station:

Gelöteter Plattenwärmetauscher aus Edelstahl, geeignet für Heizungswasser nach VDI 2035, ausgelegt auf die vorgenannte Leistung und Temperaturen.

Primär- und sekundärseitige Anschlussgruppen jeweils bestehend aus Absperrarmaturen im Vor- und Rücklauf, Schmutzfänger, Rückschlagarmatur, Entleerung, Entlüftung, Thermometer und Manometer.

Sekundärseitige Hocheffizienz-Umwälzpumpe, drehzahlgeregelt, passend zum erforderlichen Volumenstrom und zur erforderlichen Förderhöhe.

Primärseitiges Regelventil / Stellventil zur Regelung der Wärmeübertragung, einschließlich Stellantrieb, passend zur Regelungstechnik.

Elektronische Regelung der Übergabestation zur Regelung der sekundärseitigen Vorlauftemperatur. Die Regelung ist mit der vorhandenen Viessmann-Bestandsanlage abzustimmen; erforderliche Schnittstellen für Freigabe, Störmeldung und ggf. Sollwertvorgabe sind vorzusehen.

Sekundärseitige Sicherheitseinrichtungen nach DIN EN 12828, einschließlich Sicherheitsventil, Manometer, Entlüftung und Entleerung. Das Membran-Druckausdehnungsgefäß ist nicht Bestandteil dieser Position und wird gesondert ausgeschrieben. Die Anschlussmöglichkeit hierfür ist vorzusehen.

Wärmedämmung sämtlicher wärmeführender Bauteile der Station, soweit herstellerseitig möglich und wartungstechnisch zulässig.

Leistungsumfang einschließlich:

Lieferung, Montage und Anschluss der vollständigen Station, Anschluss an die Bestandsanlage und an das Heizungsnetz des Neubaus, sämtliche Anschluss-, Übergangs-, Dichtungs-, Befestigungs- und Kleinmaterialien, Druck- und Dichtheitsprüfung, Inbetriebnahme, Funktionsprüfung, Regelungsparametrierung, Einweisung des Betreibers sowie Übergabe der technischen Dokumentation.

Eingriffe in die Bestandsanlage sind vorab mit Bauleitung, Betreiber und Schulbetrieb abzustimmen. Die primärseitig verfügbaren Druckverhältnisse der Bestandsanlage sind vor Ausführung durch den Auftragnehmer zu prüfen. Erforderliche Anpassungen, insbesondere Regelventil-kvs-Wert sowie Pumpen- und Differenzdruckanforderungen, sind vor Ausführung mit der Bauleitung abzustimmen.

Ausführung nach den allgemein anerkannten Regeln der Technik, DIN EN 12828, VDI 2035, den geltenden elektrotechnischen Vorschriften sowie den Herstellervorgaben.

Bieterangabe, angebotenes Fabrikat:

Hersteller/Typ '....................................................'
vom Bieter einzutragen.

komplett liefern, montieren, anschließen, in Betrieb nehmen und betriebsfertig herstellen.
Menge: 1,000 St

**1.2 Luftabscheider**
Spirovent Luftabscheider zur kontinuierlichen Entfernung von Luft- und Mikroblasen aus Heiz- und Kühlkreisläufen. Mit Spirorohreinsatz und nicht absperrbarem Permanent-Entlüftungsventil.

Einbaulage: Horizontal
Anschluss: Flansch DN 65
Gehäuse: Stahl St37
zul. Betriebsüberdruck: 10 bar
max. Vorlauftemperatur: 110 Grad C
Durchsatz: 20 m3/h
Inhalt: 5 Ltr.
Gewicht: 16 kg

Hersteller/Typ '....................................................'
vom Bieter einzutragen.

komplett liefern und montieren.
inklusive aller Befestigungs- und Dichtungsmaterialien.
Menge: 1,000 ST
Produkt:
  Artikel:
    Artikelnummer: 9556596
    Artikelkurztext: Luftabscheider

**1.3 Schlammabscheider**
Schlammabscheider Magnet zur kontinuierlichen Entfernung von Verschmutzungen aus Heiz- und Kühlkreisläufen. Mit Spirorohreinsatz, Ablasshahn und Trockenkammermagnet.
- Zul. Betriebsdruck: 10 bar (1 MPa)
- Max. Vorlauftemperatur: 110 ºC
- Magnetit-Abscheidefunktion
- Ausführung Stahl
Ausführung: Horizontal -
Flanschanschlussanschluss Ø:  DN 65

Hersteller/Typ '....................................................'
vom Bieter einzutragen.

komplett liefern und montieren.
inklusive aller Befestigungs- und Dichtungsmaterialien.
Menge: 1,000 ST
Produkt:
  Artikel:
    Artikelnummer: 7784179
    Artikelkurztext: Schlammabscheider

**1.4 Fertigisolierung Luft-/Schlammabscheider**
Fertigisolierung Luft-/Schlammabscheider
Halbschalen aus EPP-Hartschaum.
Größe DN 50 und DN 65

komplett liefern und montieren.
inklusive aller Befestigungs- und Dichtungsmaterialien sowie elektrischem anklemmen bzw. auflegen.
Menge: 2,000 ST
Produkt:
  Artikel:
    Artikelnummer: 7424063
    Artikelkurztext: Fertigisolierung Luft-/Schlammabscheider

**1.5 Membran-Ausdehnungsgefäss H 35**
Membran-Druckausdehnungsgefäß
für geschlossene Heizungsanlagen
- Typ:  H35
- Inhalt:  35 l
- Farbe:  Vitosilber
- Max Betriebsdruck:  3/0,3 bar/MPa
- Anschluss:  R 3/4
- Durchmesser:  376 mm
- Höhe:  466 mm
- Gewicht:  5 kg
- Pulverbeschichtet
- Mit Stellfüßen

Hersteller/Typ '....................................................'
vom Bieter einzutragen.

komplett liefern und montieren.
inklusive aller Befestigungs- und Dichtungsmaterialien.
Menge: 1,000 ST
Produkt:
  Artikel:
    Artikelnummer: 7938084
    Artikelkurztext: Membran-Ausdehnungsgefäss H 35

**1.6 Kappenventil 3/4"**
Kappenventil R 3/4
Für Membran-Druckausdehnungsgefäße Typ N
25 bis N 50, Nenndruck PN 10, max.
Betriebstemperatur 120 Grad C.

komplett liefern und montieren.
inklusive aller Befestigungs- und Dichtungsmaterialien.
Menge: 1,000 ST
Produkt:
  Artikel:
    Artikelnummer: 9572213
    Artikelkurztext: Kappenventil 3/4"

**1.7 Füllstation**
Armatur zur Befüllung von geschlossenen Heizungsanlagen mit enthärtetem oder vollentsalztem Wasser.
Bestehend aus:
- Systemtrenner BA (nach DIN EN 1717)
- Druckminderer
- Digitale Eingangs- und Ausgangsdruckanzeige
- Absperrung, ein- und ausgangsseitig
- Digitale Kapazitätskontrolle
- Verschneideeinrichtung
- Leitfähigkeitssensor (bei Betrieb Heizwasserenthärtung HWE ohne Funktion)
- Titrier-Set

Technische Daten:
- Anschluss:  R 3/4
- Max. Betriebsdruck:  10 bar
- Max. Betriebstemperatur:  30 °C
- Ausgangsdruck (werkseitige Einstellung
1,5 bar):  1 bis 5 bar
- Durchflussleistung (2,5 l Kartusche:
0,3 m³/h
- Durchflussleistung (4 - 30 l
Kartusche:  0,5 m³/h
- Medium:  Trinkwasser

Hersteller/Typ '....................................................'
vom Bieter einzutragen.

komplett liefern und montieren.
inklusive aller Befestigungs- und Dichtungsmaterialien sowie elektrischem anklemmen bzw. auflegen.
Menge: 1,000 ST
Produkt:
  Artikel:
    Artikelnummer: ZK05468
    Artikelkurztext: Füllstation

**1.8 Wandhalter Füllstation**
Wandhalterung
für Füllstation basic und medium

komplett liefern und montieren.
inklusive aller Befestigungs- und Dichtungsmaterialien.
Menge: 1,000 ST
Produkt:
  Artikel:
    Artikelnummer: ZK05466
    Artikelkurztext: Wandhalter Füllstation

**1.9 Enthärtungskartuschen**
Enthärtungskartuschen (befüllt)
Durchmesser der Kartusche 155 mm
Enthärtungskartusche 7 l
Höhe:  452 mm
Kapazität:  25480 l/°dH

komplett liefern und montieren.
inklusive aller Befestigungs- und Dichtungsmaterialien.
Menge: 1,000 ST
Produkt:
  Artikel:
    Artikelnummer: ZK05482
    Artikelkurztext: Enthärtungskartuschen

**1.10 Vitotronic 200-H, HK3B**
VIESSMANN Vitotronic 200-H, Typ HK3BHeizkreisregelung
fuer drei Heizkreisemit Mischer
undSpeichertemperaturregelung (nicht inVerbindung mit
WaermepumpenregelungVitotronic 200) oder Regelung
einesSpeicherladesystems mit Mischgruppe. ZumAnschluss
eines separaten Mischer-Motors(Zubehoer). Fuer jeden
Heizkreis ist einErweiterungssatz oder ein
Mischer-Motorund ein Vorlauftemperatursensor(Zubehoer)
erforderlich. EinfacheInbetriebnahme durch Plug
andWork-Funktion, Automatikfunktion fuer dieAnpassung
der Zeitprogramme fuer dieTrinkwassererwaermung
undZirkulationspumpe, automatischerSommer/Winterzeit-
Umschaltung,adaptiver
Speichertemperaturregelung,kontrollierter
Estrich-Trocknung,optimierter Regelung
vonFussbodenheizungen mit Vor- und
Rueck-lauftemperatursensor am Mischerkreis
1,integriertem Diagnosesystem undSammelstoermeldung.
Heizkennlinien undZeitraeume fuer die
Heizkreise,Trinkwassererwaermung undZirkulationspumpe
sind getrennteinstellbar. Mit
Aussentemperatursensor.Externe Geraete werden ueber
Rast5-Systemstecker angeschlossen.Die Vitotronic 200-H
enthaelt: Anlagenschalter,
elektronischenMaximaltemperaturbegrenzer, Betriebs-und
Stoerungsanzeige, OptolinkLaptop-Schnittstelle zum
Direktanschlusseines PC mit Vitosoft 300
undherausnehmbares Bedienteil. Anschlussfuer externe
Betriebsprogrammumschaltung,Mischer auf oder Mischer
zu. EinfacheBedienung mittels grafischem Display
mitKlartextunterstuetzung, grosser Schriftund
kontrastreicherschwarz/weiss-Darstellung
sowiekontextbezogener Hilfe. Moeglichkeitenzur
Einstellung von Betriebsprogramm,Sollwerten und
Zeitprogrammen sowieAbfragen von Temperaturen und
mitVerbrauchsanzeige.Anschlussmoeglichkeiten ueber
LON-Bus inVerbindung mit Kommunikationsmodul
LON(Zubehoer) an:- Vitotronic 100 (Typ GC1, GC1B,
GC7B),- Vitotronic 200 (Typ GW1B, GW7B, CO1I, CO1E,
KW6B, HO1B, HO2B, HO2C, KO1B, KO2B, WO1B, WO1C),-
Vitotronic 300 (Typ GW2B, GW4B, CM1I, CM1E),-
Vitotronic 200-H (Typ HK1B, HK3B)- Vitotronic 300-K
(Typ MW1B und MW2B)Funktionserweiterung EA1 (Zubehoer)
miteinem Analogeingang (0-10 V)
zurKesselvorlauf-Solltemperaturvorgabe.Drei
Digitaleingaengen zur externenUmschaltung des
Betriebsprogramms,externes Sperren mit
Stoerungsmeldungen.Ein Digitalausgang zur Ansteuerung
einerPumpe oder Signalisierung desreduzierten
Heizbetriebs einesHeizkreises. Fuer Wandmontage. Zum
Einbauder Vitotronic in einen Schaltschrankist ein
Montagesatz (Zubehoer)erforderlich.
Menge: 1,000 ST

**1.11 Temperatursensor NTC 10k**
VIESSMANN Temperatursensor NTC
10kTauchtemperatursensorZur Erfassung der Temperatur in
einerTauchhuelseAusstattung:- Anschlussleitung mit
SteckerLieferumfang:-
TauchtemperatursensorAnwendungsbeispiele:- Erfassung
der Temperatur in einem Speicher-Wassererwaermer-
Erfassung der Temperatur in einem
Heizwasser-PufferspeicherTechnische Angaben:-
Sensortyp: Viessmann NTC 10 k?- Laenge der
Anschlussleitung: 5,8 m
Menge: 3,000 ST

**1.12 Erweiterung EA1**
Erweiterung EA1Funktionserweiterung im Gehaeuse
zurWandmontage. Ueber die Ein- und Ausgaengekoennen bis
zu 5 Funktionen realisiertwerden. Folgende Funktionen
inVerbindung mit Kessel- undHeizkreisregelungen (soweit
dieseunterstuetzt werden):1 Analogeingang (0 bis 10
V):- Vorgabe des Kesselwassertemperatur-Sollwerts3
Digitaleingaenge fuer:- Externe Umschaltung des
Betriebsstatus fuer die Heizkreise 1 bis 3 getrennt
schaltbar- Externes Sperren- Externes Sperren mit
Sammelstoermeldung- Anforderung einer
Mindest-Kesselwassertemperatur- Stoerungsmeldungen-
Kurzzeitbetrieb Trinkwasserzirkulationspumpe1
Schaltausgang (potenzialfreierWechsler) fuer:- Ausgabe
Sammelstoermeldung- Ansteuerung Zubringerpumpe zu einer
Unterstation- Ansteuerung
Trinkwasser-Zirkulationspumpe- Signalisierung des
reduzierten Betriebs fuer einen HeizkreisFolgende
Funktionen in Verbindung mitWaermepumpenregelungen
(soweit dieseunterstuetzt werden):1 Analogeingang (0
bis 10 V):-Vorgabe des Vorlauftemperatur-Soll-werts
Sekundaerkreis3 Digitaleingaenge fuer:- Externe
Umschaltung des Betriebsstatus fuer die Heizkreise 1
bis 3 getrennt schaltbar- Externes Sperren- Anforderung
einer Mindest-Heizwasser- temperatur-
Schwimmbecken-Temperaturregler 1 Schaltausgang
(potenzialfreier Wechsler) fuer:- Ansteuerung
Schwimmbadbeheizung
Menge: 1,000 ST

**1.13 Inbetriebnahme Vitotronic 200**
Inbetriebnahme von
RegelungstechnikenInbetriebnahme-ServiceInbetriebnahme
einer Heizkreisregelung:- Vitotronic 200-H, Typ
HK3BVoraussetzungen fuer die Inbetriebnahme:- n Die
Anlage muss in Deutschland liegen, mit PKW ohne
Erschwernis zu erreichen und der Zugang zu den in
Betrieb zu nehmenden Komponenten sicher gestellt sein.-
Die Terminabsprache muss mindestens 5 Werktage vorher
mit Viessmann abgestimmt werden.- Die Anlage muss nach
Viessmann Montageanleitung fertig montiert und
betriebsbereit sein.- Die elektrische Verdrahtung muss
nach gueltigen VDE-Richtlinien ausgefuehrt sein.- Die
Heizflaechen muessen bereits in Betrieb sein, damit die
Regelungsfunktionen geprueft werden
koennen.Leistungsumfang der InbetriebnahmeAnlagenaufbau
pruefen:- Pruefung Montage der Regelung und der
Hydraulik der Heizkreise.Elektrische Installation
pruefen:- Pruefung Verdrahtung, Absicherung der
Regelung und Platzierung der SensorenInbetriebnahme und
Probelauf:- Anpassung regelungstechnische
Einstellungen- Pruefung/Einstellung Aktoren und
Sensoren- Probelauf und Kontrolle der
AnlagenfunktionenEinweisung Anlagenbetreiber:-
Einweisung in die Regelungsbedienung bezueglich
Schaltzeiten, Raumsollwerte, Betriebsarten,
Stoerabfrage und App-Bedienung (falls vorhanden)-
Anlagenbetreiber muss vor Ort seinAbnahmeprotokoll:-
Zusendung eines Abnahmeprotokolls spaetestens 5 Tage
nach Inbetriebnahme
Menge: 1,000 ST

**1.14 Bestandsanschluss Heizungsanlage DN 65**
*** Pauschalposition
Bestandsanschluss Heizungsanlage DN 65

Anschluss der neu herzustellenden Heizungsleitungen an die bestehende Heizungsanlage im Bestandsgebäude, Dimension DN 65, komplett liefern und ausführen.

Leistungsumfang einschließlich:

Absperren und Sichern des betroffenen Anlagenabschnittes im Bestand,
Entleeren der für den Anschluss erforderlichen Leitungsabschnitte,
fachgerechtes Trennen bzw. Öffnen der bestehenden Heizungsleitung,
Herstellen des Anschlusses an Vor- und Rücklauf der bestehenden Heizungsanlage DN 65 (Heizkreisverteiler),
Anpassen der Rohrführung an die örtlichen Gegebenheiten,
Liefern und Montieren sämtlicher erforderlicher Übergänge, Formstücke, Verschraubungen, Dichtungen, Befestigungs- und Kleinmaterialien,
Wiederbefüllen des entleerten Anlagenabschnittes,
vollständiges Entlüften der betroffenen Leitungs- und Anlagenbereiche,
Durchführung einer Dichtheitsprüfung einschließlich Protokollierung,
Funktionsprüfung des hergestellten Anschlusses einschließlich Kontrolle von Durchfluss, Dichtheit und ordnungsgemäßer Betriebsbereitschaft.

Die Arbeiten sind im Vorfeld mit der Bauleitung, dem Betreiber sowie unter Berücksichtigung des laufenden Schulbetriebs abzustimmen. Erforderliche Außerbetriebnahmen, Sperrzeiten und Eingriffe in die bestehende Heizungsanlage sind rechtzeitig anzukündigen und nur nach Freigabe auszuführen.

Ausführung nach den allgemein anerkannten Regeln der Technik sowie den einschlägigen DIN-/VDI-Regelwerken.

komplett liefern, montieren und betriebsfertig herstellen..
Menge: 1,000 psch

### Titel 2 Rohrleitungen

**2.1 Rohrleitung DN 12**
Rohrleitungen für PWWH-, Druckluft und Industrieanlagen, (nicht für Trinkwasserinstallationen), aus ferritisch nichtrostendem Chromstahl, Werkstoff-Nr. 1.4520, nach DIN EN 10088-2.

Verbindung mit Pressverbinder aus Edelstahl 1.4301 mit DVGW zertifizierter Prüfsicherheit bei unverpresstem Verbinder über den gesamten Prüfbereich von 110 hPa (110 mbar) bis 0,3 MPa (3 bar) trocken, 0,1 MPa (1 bar) bis 0,65 MPa (6,5 bar) nass, Pressverbindung bis DN 50 mit doppelter Presskontur (vor und hinter dem Dichtelement), EPDM-Dichtelement, unlösbar, Rohr und Verbinder im Systemverbund inklusive Systemzulassung.

Form- und Verbindungsstücke werden gesondert vergütet, incl. Rohrbefestigungen, Verlegung in Gebäuden,

Hersteller/Typ '....................................................'
vom Bieter einzutragen.

komplett liefern und montieren
Menge: 10,000 m

**2.2 Rohrleitung DN 15**
Rohrleitungen für PWWH-, Druckluft und Industrieanlagen, (nicht für Trinkwasserinstallationen), aus ferritisch nichtrostendem Chromstahl, Werkstoff-Nr. 1.4520, nach DIN EN 10088-2.

Verbindung mit Pressverbinder aus Edelstahl 1.4301 mit DVGW zertifizierter Prüfsicherheit bei unverpresstem Verbinder über den gesamten Prüfbereich von 110 hPa (110 mbar) bis 0,3 MPa (3 bar) trocken, 0,1 MPa (1 bar) bis 0,65 MPa (6,5 bar) nass, Pressverbindung bis DN 50 mit doppelter Presskontur (vor und hinter dem Dichtelement), EPDM-Dichtelement, unlösbar, Rohr und Verbinder im Systemverbund inklusive Systemzulassung.

Form- und Verbindungsstücke werden gesondert vergütet, incl. Rohrbefestigungen, Verlegung in Gebäuden,

komplett liefern und montieren
Menge: 30,000 m

**2.3 Rohrleitung DN 20**
Rohrleitungen für PWWH-, Druckluft und Industrieanlagen, (nicht für Trinkwasserinstallationen), aus ferritisch nichtrostendem Chromstahl, Werkstoff-Nr. 1.4520, nach DIN EN 10088-2.

Verbindung mit Pressverbinder aus Edelstahl 1.4301 mit DVGW zertifizierter Prüfsicherheit bei unverpresstem Verbinder über den gesamten Prüfbereich von 110 hPa (110 mbar) bis 0,3 MPa (3 bar) trocken, 0,1 MPa (1 bar) bis 0,65 MPa (6,5 bar) nass, Pressverbindung bis DN 50 mit doppelter Presskontur (vor und hinter dem Dichtelement), EPDM-Dichtelement, unlösbar, Rohr und Verbinder im Systemverbund inklusive Systemzulassung.

Form- und Verbindungsstücke werden gesondert vergütet, incl. Rohrbefestigungen, Verlegung in Gebäuden,

komplett liefern und montieren
Menge: 20,000 m

**2.4 Rohrleitung DN 25**
Rohrleitungen für PWWH-, Druckluft und Industrieanlagen, (nicht für Trinkwasserinstallationen), aus ferritisch nichtrostendem Chromstahl, Werkstoff-Nr. 1.4520, nach DIN EN 10088-2.

Verbindung mit Pressverbinder aus Edelstahl 1.4301 mit DVGW zertifizierter Prüfsicherheit bei unverpresstem Verbinder über den gesamten Prüfbereich von 110 hPa (110 mbar) bis 0,3 MPa (3 bar) trocken, 0,1 MPa (1 bar) bis 0,65 MPa (6,5 bar) nass, Pressverbindung bis DN 50 mit doppelter Presskontur (vor und hinter dem Dichtelement), EPDM-Dichtelement, unlösbar, Rohr und Verbinder im Systemverbund inklusive Systemzulassung.

Form- und Verbindungsstücke werden gesondert vergütet, incl. Rohrbefestigungen, Verlegung in Gebäuden,

komplett liefern und montieren
Menge: 160,000 m

**2.5 Rohrleitung DN 32**
Rohrleitungen für PWWH-, Druckluft und Industrieanlagen, (nicht für Trinkwasserinstallationen), aus ferritisch nichtrostendem Chromstahl, Werkstoff-Nr. 1.4520, nach DIN EN 10088-2.

Verbindung mit Pressverbinder aus Edelstahl 1.4301 mit DVGW zertifizierter Prüfsicherheit bei unverpresstem Verbinder über den gesamten Prüfbereich von 110 hPa (110 mbar) bis 0,3 MPa (3 bar) trocken, 0,1 MPa (1 bar) bis 0,65 MPa (6,5 bar) nass, Pressverbindung bis DN 50 mit doppelter Presskontur (vor und hinter dem Dichtelement), EPDM-Dichtelement, unlösbar, Rohr und Verbinder im Systemverbund inklusive Systemzulassung.

Form- und Verbindungsstücke werden gesondert vergütet, incl. Rohrbefestigungen, Verlegung in Gebäuden,

komplett liefern und montieren
Menge: 30,000 m

**2.6 Rohrleitung DN 40**
Rohrleitungen für PWWH-, Druckluft und Industrieanlagen, (nicht für Trinkwasserinstallationen), aus ferritisch nichtrostendem Chromstahl, Werkstoff-Nr. 1.4520, nach DIN EN 10088-2.

Verbindung mit Pressverbinder aus Edelstahl 1.4301 mit DVGW zertifizierter Prüfsicherheit bei unverpresstem Verbinder über den gesamten Prüfbereich von 110 hPa (110 mbar) bis 0,3 MPa (3 bar) trocken, 0,1 MPa (1 bar) bis 0,65 MPa (6,5 bar) nass, Pressverbindung bis DN 50 mit doppelter Presskontur (vor und hinter dem Dichtelement), EPDM-Dichtelement, unlösbar, Rohr und Verbinder im Systemverbund inklusive Systemzulassung.

Form- und Verbindungsstücke werden gesondert vergütet, incl. Rohrbefestigungen, Verlegung in Gebäuden,

komplett liefern und montieren
Menge: 5,000 m

**2.7 Rohrleitung DN 50**
Rohrleitungen für PWWH-, Druckluft und Industrieanlagen, (nicht für Trinkwasserinstallationen), aus ferritisch nichtrostendem Chromstahl, Werkstoff-Nr. 1.4520, nach DIN EN 10088-2.

Verbindung mit Pressverbinder aus Edelstahl 1.4301 mit DVGW zertifizierter Prüfsicherheit bei unverpresstem Verbinder über den gesamten Prüfbereich von 110 hPa (110 mbar) bis 0,3 MPa (3 bar) trocken, 0,1 MPa (1 bar) bis 0,65 MPa (6,5 bar) nass, Pressverbindung bis DN 50 mit doppelter Presskontur (vor und hinter dem Dichtelement), EPDM-Dichtelement, unlösbar, Rohr und Verbinder im Systemverbund inklusive Systemzulassung.

Form- und Verbindungsstücke werden gesondert vergütet, incl. Rohrbefestigungen, Verlegung in Gebäuden,

komplett liefern und montieren
Menge: 30,000 m

**2.8 Vorgedämmtes Kunststoff-Rohrleitungssystem für Heizwasser,**
Vorgedämmtes Kunststoff-Rohrleitungssystem für Heizwasser, erdverlegt

Vorgedämmtes, flexibles, selbstkompensierendes Kunststoff-Rohrleitungssystem für die Erdverlegung zum Transport von Heizwasser, komplett liefern und montieren.

Ausführung bestehend aus:

Mediumrohr:
Aus vernetztem Polyethylen (PE-Xa) gemäß DIN 16892 / DIN 16893, sauerstoffdiffusionsdicht nach DIN 4726, korrosions- und verrottungsfrei, geeignet für Heizungsanlagen mit einer Temperatur- und Druckbelastung von mindestens 95 °C / PN 6.

Dimension:
Mediumrohr 75 x 6,8 mm, Mantelrohraußendurchmesser 200 mm.

Wärmedämmung:
Mehrlagiger, alterungsbeständiger, geschlossenzelliger, vernetzter Polyethylen-Dämmstoff, dauerelastisch, Wasseraufnahme gemäß DIN EN 15632 kleiner 1 Vol.-%.

Mantelrohr:
Gewelltes Polyethylen-Mantelrohr (PE-HD oder gleichwertig), geeignet für Erdverlegung, mit statischer Nachweisführung für Verkehrsbelastung bis SLW 60 gemäß ATV-DVWK-A 127.

Das Rohrsystem ist als werksseitig abgestimmtes, zusammengehöriges System mit aufeinander abgestimmten Komponenten auszuführen.

Einschließlich sämtlicher erforderlicher Nebenleistungen, insbesondere:

Lieferung und Verlegung einschließlich Einziehen, Ausrichten und Einpassen
sämtliche Verbindungselemente und Formstücke des Rohrsystems
sämtliche Befestigungs- und Dichtungsmaterialien
Richtungsänderungen und Anpassungen im Trassenverlauf
fachgerechte Einbindung in die nachfolgenden Heizungsanschlüsse
betriebsfertige Herstellung gemäß Herstellervorgaben und allgemein anerkannten Regeln der Technik.

Ausführung nach DIN EN 15632 sowie einschlägigen DIN-/DVGW-/VDI-Regelwerken.

Angebotene Systemkomponenten müssen untereinander kompatibel und systemzugehörig sein.

Hersteller/Typ '....................................................'
vom Bieter einzutragen.

komplett liefern und montieren
Menge: 80,000 m

**2.9 Übergangsnippel**
Übergangsnippel vorgedämmtes Heizrohrsystem auf Außengewinde

Übergangsnippel für den Anschluss eines vorgedämmten flexiblen Heizrohrsystems aus PE-Xa auf zylindrisches Außengewinde, zum fachgerechten, druckdichten Übergang zwischen Mediumrohr und nachfolgender Heizungsinstallation, komplett liefern und montieren.

Ausführung passend zum angebotenen Rohrleitungssystem für Mediumrohrdimension 75 x 6,8 mm, mit Anschluss G 2 Außengewinde.

Ausführung bestehend aus systemzugehörigem Übergangsfitting mit:

korrosionsbeständigen metallischen Anschlusskomponenten
O-Ring dichtendem Anschluss
Klemm- bzw. Verbindungssystem für PE-Xa-Rohr
korrosionsbeständigen Befestigungselementen einschließlich Edelstahlschrauben
sämtlichen erforderlichen systemzugehörigen Dicht- und Verbindungselementen.

Werkstoffe entzinkungsbeständig bzw. gleichwertig korrosionsbeständig für den Einsatz in Heizungsanlagen geeignet.

Geeignet für Betriebsbedingungen des angebotenen Rohrsystems mit mindestens 95 °C / PN 6.

Ausführung entsprechend einschlägigen Regelwerken und mit geeigneter Systemzertifizierung bzw. gleichwertigem anerkannten Nachweis.

Leistungsumfang einschließlich:

Lieferung und Montage
fachgerechte Verbindung mit Mediumrohr und Gewindeanschluss
Eindichtung sämtlicher Anschlussstellen
sämtliche Dicht-, Klemm-, Press- und Verbindungselemente
sämtliche Befestigungs- und Dichtungsmaterialien
betriebsfertige Herstellung nach Herstellervorgaben und allgemein anerkannten Regeln der Technik.

Ausführung passend zum angebotenen Rohrsystem.

Angebotene Systemkomponenten müssen untereinander kompatibel und systemzugehörig sein.
Menge: 4,000 Stk

**2.10 Endabdichtung**
Endabdichtung / Gummi-Endkappe für vorgedämmtes Heizrohrsystem

Endabdichtung zur fachgerechten Abdichtung und zum Schutz der Dämmung an Rohrenden vorgedämmter erdverlegter Heizrohrleitungen sowie zur Bauteilabschottung, komplett liefern und montieren.

Ausführung passend zum angebotenen vorgedämmten Heizrohrsystem für Mediumrohrdimension 75 mm / Mantelrohrdurchmesser 200 mm, bestehend aus:

elastischer Endabdichtung / Gummi-Endkappe
Klemmring aus Edelstahl
Quell-Dichtungsring bzw. gleichwertigem Abdichtungssystem
sämtlichen systemzugehörigen Befestigungs- und Dichtelementen.

Geeignet zur dauerhaften Abdichtung gegen Feuchtigkeitseintritt, wasserdicht bis mindestens 0,3 bar bei 30 °C.

Ausführung gemäß DIN EN 15632 sowie mit geeigneter Systemzertifizierung bzw. gleichwertigem anerkannten Nachweis für das angebotene Rohrsystem.

Einschließlich aller erforderlichen Nebenleistungen:

Lieferung und Montage
fachgerechte Abdichtung des Mantelrohres und Schutz der Dämmung
Herstellung der Bauteilabschottung am Rohrende
sämtliche Befestigungs- und Dichtungsmaterialien
betriebsfertige Herstellung nach Herstellervorgaben und allgemein anerkannten Regeln der Technik.

Angebotene Systemkomponenten müssen untereinander kompatibel und systemzugehörig sein.
Menge: 4,000 Stk

**2.11 Mauerdurchführung**
Hauseinführung / Mauerdurchführung für vorgedämmtes Heizrohrsystem, drückendes Wasser

Mauerdurchführung / Hauseinführung zur druckwasserdichten Einführung eines vorgedämmten erdverlegten Heizrohrsystems in Bauwerke aus WU-Beton, geeignet für drückendes Wasser, komplett liefern und montieren.

Ausführung passend zum angebotenen Rohrleitungssystem für Mediumrohrdimension 75 x 6,8 mm / Mantelrohrdurchmesser 200 mm, geeignet zum Einbau:

in Kernlochbohrungen in WU-Beton-Bauteilen oder
in vorbereitete, einbetonierte Futterrohre bzw. gleichwertige Einbausysteme.

Ausführung als druckwasserdichte Systemdurchführung mit dauerhaft dichter Abdichtung zwischen Mantelrohr und Baukörper.

Leistungsumfang einschließlich:

Dichteinsatz / Ringraumdichtung bzw. systemzugehöriges Abdichtungssystem
sämtliche Spann-, Press-, Klemm- und Dichtelemente
korrosionsbeständige Befestigungsteile
Anpassung an Mantelrohr und Bauwerksdurchführung
fachgerechter Einbau einschließlich Ausrichten, Einpassen und Abdichten.

Geeignet für den Einsatz bei drückendem Wasser entsprechend den Anforderungen an WU-Konstruktionen und passend zum angebotenen Rohrsystem.

Ausführung nach allgemein anerkannten Regeln der Technik sowie einschlägigen Hersteller- und Zulassungsvorgaben.

Einschließlich aller Befestigungs- und Dichtungsmaterialien, komplett liefern, montieren und betriebsfertig herstellen.

Angebotene Systemkomponenten müssen untereinander kompatibel und systemzugehörig sein.
Menge: 4,000 Stk

**2.12 Ergänzungssatz für Mauerdurchführung / Spannungsentlastung**
Ergänzungssatz für Mauerdurchführung / Spannungsentlastung Mantelrohr für Heizrohrsystem

Ergänzungssatz zur Aufnahme und Reduzierung radialer Spannungen des Mantelrohres bei schräger bzw. nicht rechtwinkliger Einführung vorgedämmter erdverlegter Heizrohrsysteme in Bauwerksdurchführungen, komplett liefern und montieren.

Ausführung passend zum angebotenen Rohrleitungssystem für Mediumrohrdimension 75 x 6,8 mm / Mantelrohrdurchmesser 200 mm und zur vorgesehenen Mauerdurchführung, als systemzugehöriges Zubehör zur spannungsarmen Einführung des Mantelrohres.

Geeignet zum Abbau möglicher radialer Spannungen infolge schräger Leitungsführung und zur Vermeidung unzulässiger Beanspruchungen an Mantelrohr und Durchführung.

Ausführung für den Einsatz in Verbindung mit der angebotenen Mauerdurchführung, bei Bedarf abdichtend gegen nichtdrückendes Wasser.

Leistungsumfang einschließlich:

Spannungsentlastungselemente / Ergänzungssatz als Systemzubehör
sämtliche Dicht-, Klemm- und Befestigungselemente
Anpassung an Rohr- und Durchführungssystem
fachgerechte Montage einschließlich Ausrichten und spannungsfreier Einbindung
vollständige betriebsfertige Herstellung.

Ausführung nach Herstellervorgaben und allgemein anerkannten Regeln der Technik.

Einschließlich aller erforderlichen Befestigungs- und Dichtungsmaterialien.

Angebotene Systemkomponenten müssen untereinander kompatibel und systemzugehörig sein.
Menge: 4,000 Stk

**2.13 Einbauelement für Mauerdurchführung**
Futterrohr / Einbauelement für Mauerdurchführung in WU-Beton

Futterrohr / Einbauelement zum Einbetonieren in WU-Betonwände oder WU-Betonbodenplatten zur Aufnahme einer druckwasserdichten Mauerdurchführung für vorgedämmte erdverlegte Heizrohrsysteme, komplett liefern und montieren.

Ausführung passend zum angebotenen Rohrleitungs- und Durchführungssystem für Mediumrohrdimension 75 x 6,8 mm / Mantelrohrdurchmesser 200 mm, als Alternative zu einer nachträglichen Kernlochbohrung in WU-Beton.

Geeignet zur werkseitigen bzw. bauseitigen Integration in wasserundurchlässige Betonbauteile und zur Aufnahme systemzugehöriger Hauseinführungen.

Leistungsumfang einschließlich:

Futterrohr / Einbauelement zur Einbindung in WU-Beton
erforderliche Anschluss- und Dichtelemente
sämtliche Befestigungs- und Einbauhilfen
lage- und fluchtgerechter Einbau vor Betonage
Abstimmung auf das angebotene Mauerdurchführungssystem
vollständige betriebsfertige Herstellung.

Ausführung geeignet für Anforderungen an WU-Konstruktionen sowie nach Herstellervorgaben und allgemein anerkannten Regeln der Technik.

Einschließlich aller Befestigungs- und Dichtungsmaterialien.

Angebotene Systemkomponenten müssen untereinander kompatibel und systemzugehörig sein.
Menge: 4,000 Stk

**2.14 Druckprobe mit Protokollierung**
Druckprobe mit Protokollierung
der erdverlegten Heizungsleitungen
vor Verfüllung des Grabens und vor etwaiigen weiteren Installationen im Graben wie z.B. Elektrokabel u.ä.

komplett liefern und ausführen
inklusive sämtlicher Dokumentationsunterlagen
Menge: 2,000 Psch

**2.15 Kernbohrung DN 300**
Kernbohrung DN 300
in Betonwände bzw. Mauerwerk
bis 35 cm stark,
einschl. Gerüststellung, Absicherung nach UVV,
Schuttbeseitigung

herstellen
Menge: 4,000 Stk

**2.16 Trassenwarnband, gelb**
Trassenwarnband, gelb, bestehend aus 40 mm
breiten und 250 m langen Rollen mit der Aufschrift "Achtung Nahheizleitung", wird zur Markierung der
Fernwärme-Rohrleitungen über dem fertig hergestellten
Sandbett und der ersten Fülllage von 200 mm in
12.00-Uhr-Position von Vor- und Rücklauf
verwendet, liefern und Tiefbauer beistellen.
Menge: 80,000 m

### Titel 3 Formstücke

#### Bereich 3.1 Bogen

**3.1.1 Bogen DN 12**
Bogen mit Pressverbinder
in den erforderlichen Winkelgraden,
mit DVGW zertifizierter Prüfsicherheit
bei unverpresstem Verbinder,
aus Edelstahl 1.4301,

Hersteller/Typ '....................................................'
vom Bieter einzutragen.

komplett liefern und montieren
Menge: 4,000 St

**3.1.2 Bogen DN 15**
Bogen mit Pressverbinder
in den erforderlichen Winkelgraden,
mit DVGW zertifizierter Prüfsicherheit
bei unverpresstem Verbinder,
aus Edelstahl 1.4301,

komplett liefern und montieren
Menge: 10,000 St

**3.1.3 Bogen DN 20**
Bogen mit Pressverbinder
in den erforderlichen Winkelgraden,
mit DVGW zertifizierter Prüfsicherheit
bei unverpresstem Verbinder,
aus Edelstahl 1.4301,

komplett liefern und montieren
Menge: 8,000 St

**3.1.4 Bogen DN 25**
Bogen mit Pressverbinder
in den erforderlichen Winkelgraden,
mit DVGW zertifizierter Prüfsicherheit
bei unverpresstem Verbinder,
aus Edelstahl 1.4301,

komplett liefern und montieren
Menge: 60,000 St

**3.1.5 Bogen DN 32**
Bogen mit Pressverbinder
in den erforderlichen Winkelgraden,
mit DVGW zertifizierter Prüfsicherheit
bei unverpresstem Verbinder,
aus Edelstahl 1.4301,

komplett liefern und montieren
Menge: 20,000 St

**3.1.6 Bogen DN 40**
Bogen mit Pressverbinder
in den erforderlichen Winkelgraden,
mit DVGW zertifizierter Prüfsicherheit
bei unverpresstem Verbinder,
aus Edelstahl 1.4301,

komplett liefern und montieren
Menge: 2,000 St

**3.1.7 Bogen DN 50**
Bogen mit Pressverbinder
in den erforderlichen Winkelgraden,
mit DVGW zertifizierter Prüfsicherheit
bei unverpresstem Verbinder,
aus Edelstahl 1.4301,

komplett liefern und montieren
Menge: 10,000 St

#### Bereich 3.2 Muffe

**3.2.1 Muffe DN 12**
Muffe mit Pressverbinder
mit DVGW zertifizierter Prüfsicherheit
bei unverpresstem Verbinder,
aus Edelstahl 1.4301,

Hersteller/Typ '....................................................'
vom Bieter einzutragen.

komplett liefern und montieren
Menge: 5,000 St

**3.2.2 Muffe DN 15**
Muffe mit Pressverbinder
mit DVGW zertifizierter Prüfsicherheit
bei unverpresstem Verbinder,
aus Edelstahl 1.4301,

komplett liefern und montieren
Menge: 10,000 St

**3.2.3 Muffe DN 20**
Muffe mit Pressverbinder
mit DVGW zertifizierter Prüfsicherheit
bei unverpresstem Verbinder,
aus Edelstahl 1.4301,

komplett liefern und montieren
Menge: 5,000 St

**3.2.4 Muffe DN 25**
Muffe mit Pressverbinder
mit DVGW zertifizierter Prüfsicherheit
bei unverpresstem Verbinder,
aus Edelstahl 1.4301,

komplett liefern und montieren
Menge: 20,000 St

**3.2.5 Muffe DN 32**
Muffe mit Pressverbinder
mit DVGW zertifizierter Prüfsicherheit
bei unverpresstem Verbinder,
aus Edelstahl 1.4301,

komplett liefern und montieren
Menge: 5,000 St

**3.2.6 Muffe DN 40**
Muffe mit Pressverbinder
mit DVGW zertifizierter Prüfsicherheit
bei unverpresstem Verbinder,
aus Edelstahl 1.4301,

komplett liefern und montieren
Menge: 2,000 St

**3.2.7 Muffe DN 50**
Muffe mit Pressverbinder
mit DVGW zertifizierter Prüfsicherheit
bei unverpresstem Verbinder,
aus Edelstahl 1.4301,

komplett liefern und montieren
Menge: 4,000 St

#### Bereich 3.3 T-Stück

**3.3.1 T-Stück DN 12**
T-Stück mit Pressverbinder
mit DVGW zertifizierter Prüfsicherheit
bei unverpresstem Verbinder,
aus Edelstahl 1.4301, alle Übergangsmaße.

Hersteller/Typ '....................................................'
vom Bieter einzutragen.

komplett liefern und montieren
Menge: 8,000 St

**3.3.2 T-Stück DN 15**
T-Stück mit Pressverbinder
mit DVGW zertifizierter Prüfsicherheit
bei unverpresstem Verbinder,
aus Edelstahl 1.4301, alle Übergangsmaße.

komplett liefern und montieren
Menge: 8,000 St

**3.3.3 T-Stück DN 20**
T-Stück mit Pressverbinder
mit DVGW zertifizierter Prüfsicherheit
bei unverpresstem Verbinder,
aus Edelstahl 1.4301, alle Übergangsmaße.

komplett liefern und montieren
Menge: 10,000 St

**3.3.4 T-Stück DN 25**
T-Stück mit Pressverbinder
mit DVGW zertifizierter Prüfsicherheit
bei unverpresstem Verbinder,
aus Edelstahl 1.4301, alle Übergangsmaße.

komplett liefern und montieren
Menge: 10,000 St

**3.3.5 T-Stück DN 32**
T-Stück mit Pressverbinder
mit DVGW zertifizierter Prüfsicherheit
bei unverpresstem Verbinder,
aus Edelstahl 1.4301, alle Übergangsmaße.

komplett liefern und montieren
Menge: 12,000 St

**3.3.6 T-Stück DN 40**
T-Stück mit Pressverbinder
mit DVGW zertifizierter Prüfsicherheit
bei unverpresstem Verbinder,
aus Edelstahl 1.4301, alle Übergangsmaße.

komplett liefern und montieren
Menge: 2,000 St

**3.3.7 T-Stück DN 50**
T-Stück mit Pressverbinder
mit DVGW zertifizierter Prüfsicherheit
bei unverpresstem Verbinder,
aus Edelstahl 1.4301, alle Übergangsmaße.

komplett liefern und montieren
Menge: 4,000 St

#### Bereich 3.4 Reduzierstück

**3.4.1 Reduzierung DN 15**
Reduzierung mit Pressverbinder
mit DVGW zertifizierter Prüfsicherheit
bei unverpresstem Verbinder,
aus Edelstahl 1.4301, alle Übergangsmaße.

Hersteller/Typ '....................................................'
vom Bieter einzutragen.

komplett liefern und montieren
Menge: 5,000 St

**3.4.2 Reduzierung DN 20**
Reduzierung mit Pressverbinder
mit DVGW zertifizierter Prüfsicherheit
bei unverpresstem Verbinder,
aus Edelstahl 1.4301, alle Übergangsmaße.

komplett liefern und montieren
Menge: 5,000 St

**3.4.3 Reduzierung DN 25**
Reduzierung mit Pressverbinder
mit DVGW zertifizierter Prüfsicherheit
bei unverpresstem Verbinder,
aus Edelstahl 1.4301, alle Übergangsmaße.

komplett liefern und montieren
Menge: 10,000 St

**3.4.4 Reduzierung DN 32**
Reduzierung mit Pressverbinder
mit DVGW zertifizierter Prüfsicherheit
bei unverpresstem Verbinder,
aus Edelstahl 1.4301, alle Übergangsmaße.

komplett liefern und montieren
Menge: 10,000 St

**3.4.5 Reduzierung DN 40**
Reduzierung mit Pressverbinder
mit DVGW zertifizierter Prüfsicherheit
bei unverpresstem Verbinder,
aus Edelstahl 1.4301, alle Übergangsmaße.

komplett liefern und montieren
Menge: 4,000 St

**3.4.6 Reduzierung DN 50**
Reduzierung mit Pressverbinder
mit DVGW zertifizierter Prüfsicherheit
bei unverpresstem Verbinder,
aus Edelstahl 1.4301, alle Übergangsmaße.

komplett liefern und montieren
Menge: 4,000 St

#### Bereich 3.5 Übergangsstück

**3.5.1 Übergangsverschraubung DN 12**
Übergangsverschraubung mit Pressverbinder
mit DVGW zertifizierter Prüfsicherheit
bei unverpresstem Verbinder,
aus Edelstahl 1.4301, alle Übergangsmaße.

Hersteller/Typ '....................................................'
vom Bieter einzutragen.

komplett liefern und montieren
Menge: 2,000 St

**3.5.2 Übergangsverschraubung DN 15**
Übergangsverschraubung mit Pressverbinder
mit DVGW zertifizierter Prüfsicherheit
bei unverpresstem Verbinder,
aus Edelstahl 1.4301, alle Übergangsmaße.

komplett liefern und montieren
Menge: 2,000 St

**3.5.3 Übergangsverschraubung DN 20**
Übergangsverschraubung mit Pressverbinder
mit DVGW zertifizierter Prüfsicherheit
bei unverpresstem Verbinder,
aus Edelstahl 1.4301, alle Übergangsmaße.

komplett liefern und montieren
Menge: 8,000 St

**3.5.4 Übergangsverschraubung DN 25**
Übergangsverschraubung mit Pressverbinder
mit DVGW zertifizierter Prüfsicherheit
bei unverpresstem Verbinder,
aus Edelstahl 1.4301, alle Übergangsmaße.

komplett liefern und montieren
Menge: 10,000 St

**3.5.5 Übergangsverschraubung DN 32**
Übergangsverschraubung mit Pressverbinder
mit DVGW zertifizierter Prüfsicherheit
bei unverpresstem Verbinder,
aus Edelstahl 1.4301, alle Übergangsmaße.

komplett liefern und montieren
Menge: 12,000 St

**3.5.6 Übergangsverschraubung DN 40**
Übergangsverschraubung mit Pressverbinder
mit DVGW zertifizierter Prüfsicherheit
bei unverpresstem Verbinder,
aus Edelstahl 1.4301, alle Übergangsmaße.

komplett liefern und montieren
Menge: 18,000 St

**3.5.7 Übergangsverschraubung DN 50**
Übergangsverschraubung mit Pressverbinder
mit DVGW zertifizierter Prüfsicherheit
bei unverpresstem Verbinder,
aus Edelstahl 1.4301, alle Übergangsmaße.

komplett liefern und montieren
Menge: 10,000 St

**3.5.8 Übergangsstück DN 12**
Übergangsstück mit Pressverbinder
mit DVGW zertifizierter Prüfsicherheit
bei unverpresstem Verbinder,
aus Edelstahl 1.4301, alle Übergangsmaße.

Hersteller/Typ '....................................................'
vom Bieter einzutragen.

komplett liefern und montieren
Menge: 5,000 St

**3.5.9 Übergangsstück DN 15**
Übergangsstück mit Pressverbinder
mit DVGW zertifizierter Prüfsicherheit
bei unverpresstem Verbinder,
aus Edelstahl 1.4301, alle Übergangsmaße.

komplett liefern und montieren
Menge: 5,000 St

**3.5.10 Übergangsstück DN 20**
Übergangsstück mit Pressverbinder
mit DVGW zertifizierter Prüfsicherheit
bei unverpresstem Verbinder,
aus Edelstahl 1.4301, alle Übergangsmaße.

komplett liefern und montieren
Menge: 10,000 St

**3.5.11 Übergangsstück DN 25**
Übergangsstück mit Pressverbinder
mit DVGW zertifizierter Prüfsicherheit
bei unverpresstem Verbinder,
aus Edelstahl 1.4301, alle Übergangsmaße.

komplett liefern und montieren
Menge: 20,000 St

**3.5.12 Übergangsstück DN 32**
Übergangsstück mit Pressverbinder
mit DVGW zertifizierter Prüfsicherheit
bei unverpresstem Verbinder,
aus Edelstahl 1.4301, alle Übergangsmaße.

komplett liefern und montieren
Menge: 10,000 St

**3.5.13 Übergangsstück DN 40**
Übergangsstück mit Pressverbinder
mit DVGW zertifizierter Prüfsicherheit
bei unverpresstem Verbinder,
aus Edelstahl 1.4301, alle Übergangsmaße.

komplett liefern und montieren
Menge: 4,000 St

**3.5.14 Übergangsstück DN 50**
Übergangsstück mit Pressverbinder
mit DVGW zertifizierter Prüfsicherheit
bei unverpresstem Verbinder,
aus Edelstahl 1.4301, alle Übergangsmaße.

komplett liefern und montieren
Menge: 2,000 St

#### Bereich 3.6 Sonstiges

**3.6.1 Bogen 90° RG 1/2"**
Bogen 90° Rotguss 1/2"

komplett liefern und montieren
Menge: 1,000 St

**3.6.2 Bogen 90° RG 3/4"**
Bogen 90° Rotguss 3/4"

komplett liefern und montieren
Menge: 1,000 St

**3.6.3 Bogen 90° RG 1"**
Bogen 90° Rotguss 1"

komplett liefern und montieren
Menge: 1,000 St

**3.6.4 Nippel RG 1/2"**
Nippel Rotguss 1/2"

komplett liefern und montieren
Menge: 1,000 St

**3.6.5 Nippel RG 3/4"**
Nippel Rotguss 3/4"

komplett liefern und montieren
Menge: 1,000 St

**3.6.6 Nippel RG 1"**
Nippel Rotguss 1"

komplett liefern und montieren
Menge: 1,000 St

**3.6.7 Doppelnippel RG 1/2"**
Doppelnippel Rotguss 1/2"

komplett liefern und montieren
Menge: 1,000 St

**3.6.8 Doppelnippel RG 3/4"**
Doppelnippel Rotguss 3/4"

komplett liefern und montieren
Menge: 1,000 St

**3.6.9 Doppelnippel RG 1"**
Doppelnippel Rotguss 1"

komplett liefern und montieren
Menge: 1,000 St

**3.6.10 Gewindestutzen, Innenkonus, RG 1/2"**
Gewindestutzen, Innenkonus, Rotguss 1/2"

komplett liefern und montieren
Menge: 1,000 St

**3.6.11 Gewindestutzen, Innenkonus, RG 3/4"**
Gewindestutzen, Innenkonus, Rotguss 3/4"

komplett liefern und montieren
Menge: 1,000 St

**3.6.12 T-Stück RG 1/2"**
T-Stück, Rotguss 1/2"

komplett liefern und montieren
Menge: 1,000 St

**3.6.13 T-Stück RG 3/4"**
T-Stück, Rotguss 3/4"

komplett liefern und montieren
Menge: 1,000 St

**3.6.14 T-Stück RG 1"**
T-Stück, Rotguss 1"

komplett liefern und montieren
Menge: 1,000 St

**3.6.15 Muffe RG 1/2"**
Muffe, Rotguss 1/2"

komplett liefern und montieren
Menge: 1,000 St

**3.6.16 Muffe RG 3/4"**
Muffe, Rotguss 3/4"

komplett liefern und montieren
Menge: 1,000 St

**3.6.17 Muffe RG 1"**
Muffe, Rotguss 1"

komplett liefern und montieren
Menge: 1,000 St

### Titel 4 Dämmung / Rohrschott

#### Bereich 4.1 Wärmedämmung

**4.1.1 Wärmedämmung Rohr DN12**
Wärmedämmung ohne Ummantelung DIN 4140 an haus- und betriebstechnische Anlagen, an Rohrleitung, incl. Formstücke, DN 12, Rohrverbindung als Pressverbindung, im Gebäude, Dämmung aus Mineralwolle, als Rohrschale, Baustoffklasse DIN 4102-1 A (nichtbrennbar), Wärmeleitfähigkeit 0,035 W/(mK) bei 40 Grad C Mitteltemperatur DIN EN 12667, Dämmschichtdicke 100 %, kaschiert mit Alufolie,

Hersteller/Typ '....................................................'
vom Bieter einzutragen.

komplett liefern und montieren
Menge: 5,000 m

**4.1.2 Wärmedämmung Rohr DN15**
Wärmedämmung ohne Ummantelung DIN 4140 an haus- und betriebstechnische Anlagen, an Rohrleitung, incl. Formstücke, DN 15, Rohrverbindung als Pressverbindung, im Gebäude, Dämmung aus Mineralwolle, als Rohrschale, Baustoffklasse DIN 4102-1 A (nichtbrennbar), Wärmeleitfähigkeit 0,035 W/(mK) bei 40 Grad C Mitteltemperatur DIN EN 12667, Dämmschichtdicke 100 %, kaschiert mit Alufolie,

komplett liefern und montieren
Menge: 10,000 m

**4.1.3 Wärmedämmung Rohr DN20**
Wärmedämmung ohne Ummantelung DIN 4140 an haus- und betriebstechnische Anlagen, an Rohrleitung, DN 15, incl. Formstücke, Rohrverbindung als Pressverbindung, im Gebäude, Dämmung aus Mineralwolle, als Rohrschale, Baustoffklasse DIN 4102-1 A (nichtbrennbar), Wärmeleitfähigkeit 0,035 W/(mK) bei 40 Grad C Mitteltemperatur DIN EN 12667, Dämmschichtdicke 100 %, kaschiert mit Alufolie,

komplett liefern und montieren
Menge: 10,000 m

**4.1.4 Wärmedämmung Rohr DN25**
Wärmedämmung ohne Ummantelung DIN 4140 an haus- und betriebstechnische Anlagen, an Rohrleitung, incl. Formstücke, DN 25, Rohrverbindung als Pressverbindung, im Gebäude, Dämmung aus Mineralwolle, als Rohrschale, Baustoffklasse DIN 4102-1 A (nichtbrennbar), Wärmeleitfähigkeit 0,035 W/(mK) bei 40 Grad C Mitteltemperatur DIN EN 12667, Dämmschichtdicke 100 %, kaschiert mit Alufolie,

komplett liefern und montieren
Menge: 110,000 m

**4.1.5 Wärmedämmung Rohr DN32**
Wärmedämmung ohne Ummantelung DIN 4140 an haus- und betriebstechnische Anlagen, an Rohrleitung, incl. Formstücke, DN 32, Rohrverbindung als Pressverbindung, im Gebäude, Dämmung aus Mineralwolle, als Rohrschale, Baustoffklasse DIN 4102-1 A (nichtbrennbar), Wärmeleitfähigkeit 0,035 W/(mK) bei 40 Grad C Mitteltemperatur DIN EN 12667, Dämmschichtdicke 100 %, kaschiert mit Alufolie,

komplett liefern und montieren
Menge: 10,000 m

**4.1.6 Wärmedämmung Rohr DN40**
Wärmedämmung ohne Ummantelung DIN 4140 an haus- und betriebstechnische Anlagen, an Rohrleitung, incl. Formstücke, DN 40, Rohrverbindung als Pressverbindung, im Gebäude, Dämmung aus Mineralwolle, als Rohrschale, Baustoffklasse DIN 4102-1 A (nichtbrennbar), Wärmeleitfähigkeit 0,035 W/(mK) bei 40 Grad C Mitteltemperatur DIN EN 12667, Dämmschichtdicke 100 %, kaschiert mit Alufolie,

komplett liefern und montieren
Menge: 1,000 m

**4.1.7 Wärmedämmung Rohr DN50**
Wärmedämmung ohne Ummantelung DIN 4140 an haus- und betriebstechnische Anlagen, an Rohrleitung, incl. Formstücke, DN 50, Rohrverbindung als Pressverbindung, im Gebäude, Dämmung aus Mineralwolle, als Rohrschale, Baustoffklasse DIN 4102-1 A (nichtbrennbar), Wärmeleitfähigkeit 0,035 W/(mK) bei 40 Grad C Mitteltemperatur DIN EN 12667, Dämmschichtdicke 100 %, kaschiert mit Alufolie,

komplett liefern und montieren
Menge: 10,000 m

#### Bereich 4.2 Wärmedämmung mit Ummantelung

**4.2.10 Wärmedämmung Ummantelung Rohr DN12**
Wärmedämmung einschl. Ummantelung DIN 4140 an haus- und betriebstechnische Anlagen, an Rohrleitung, incl. Formstücke, DN 12, Rohrverbindung als Pressverbindung, im Gebäude, Dämmung aus Mineralwolle, als Rohrschale, Baustoffklasse DIN 4102-1 A (nichtbrennbar), Wärmeleitfähigkeit 0,035 W/(mK) bei 40 Grad C Mitteltemperatur DIN EN 12667, Dämmschichtdicke 100 %, kaschiert mit Alufolie,

Ummantelung aus nichtprofiliertem Blech, Stahl, feuerverzinkt, Überlappungen vernieten.

komplett liefern und montieren
Menge: 5,000 m

**4.2.20 Wärmedämmung Ummantelung Rohr DN15**
Wärmedämmung einschl. Ummantelung DIN 4140 an haus- und betriebstechnische Anlagen, an Rohrleitung, incl. Formstücke, DN 15, Rohrverbindung als Pressverbindung, im Gebäude, Dämmung aus Mineralwolle, als Rohrschale, Baustoffklasse DIN 4102-1 A (nichtbrennbar), Wärmeleitfähigkeit 0,035 W/(mK) bei 40 Grad C Mitteltemperatur DIN EN 12667, Dämmschichtdicke 100 %, kaschiert mit Alufolie,

Ummantelung aus nichtprofiliertem Blech, Stahl, feuerverzinkt, Überlappungen vernieten.

komplett liefern und montieren
Menge: 20,000 m

**4.2.30 Wärmedämmung Ummantelung Rohr DN20**
Wärmedämmung einschl. Ummantelung DIN 4140 an haus- und betriebstechnische Anlagen, an Rohrleitung, incl. Formstücke, DN 20, Rohrverbindung als Pressverbindung, im Gebäude, Dämmung aus Mineralwolle, als Rohrschale, Baustoffklasse DIN 4102-1 A (nichtbrennbar), Wärmeleitfähigkeit 0,035 W/(mK) bei 40 Grad C Mitteltemperatur DIN EN 12667, Dämmschichtdicke 100 %, kaschiert mit Alufolie,

Ummantelung aus nichtprofiliertem Blech, Stahl, feuerverzinkt, Überlappungen vernieten.

komplett liefern und montieren
Menge: 10,000 m

**4.2.40 Wärmedämmung Ummantelung Rohr DN25**
Wärmedämmung einschl. Ummantelung DIN 4140 an haus- und betriebstechnische Anlagen, an Rohrleitung, DN 25, incl. Formstücke, Rohrverbindung als Pressverbindung, im Gebäude, Dämmung aus Mineralwolle, als Rohrschale, Baustoffklasse DIN 4102-1 A (nichtbrennbar), Wärmeleitfähigkeit 0,035 W/(mK) bei 40 Grad C Mitteltemperatur DIN EN 12667, Dämmschichtdicke 100 %, kaschiert mit Alufolie,

Ummantelung aus nichtprofiliertem Blech, Stahl, feuerverzinkt, Überlappungen vernieten.

komplett liefern und montieren
Menge: 50,000 m

**4.2.50 Wärmedämmung Ummantelung Rohr DN32**
Wärmedämmung einschl. Ummantelung DIN 4140 an haus- und betriebstechnische Anlagen, an Rohrleitung, DN 32, incl. Formstücke, Rohrverbindung als Pressverbindung, im Gebäude, Dämmung aus Mineralwolle, als Rohrschale, Baustoffklasse DIN 4102-1 A (nichtbrennbar), Wärmeleitfähigkeit 0,035 W/(mK) bei 40 Grad C Mitteltemperatur DIN EN 12667, Dämmschichtdicke 100 %, kaschiert mit Alufolie,

Ummantelung aus nichtprofiliertem Blech, Stahl, feuerverzinkt, Überlappungen vernieten.

komplett liefern und montieren
Menge: 20,000 m

**4.2.60 Wärmedämmung Ummantelung Rohr DN40**
Wärmedämmung einschl. Ummantelung DIN 4140 an haus- und betriebstechnische Anlagen, an Rohrleitung, incl. Formstücke, DN 40, Rohrverbindung als Pressverbindung, im Gebäude, Dämmung aus Mineralwolle, als Rohrschale, Baustoffklasse DIN 4102-1 A (nichtbrennbar), Wärmeleitfähigkeit 0,035 W/(mK) bei 40 Grad C Mitteltemperatur DIN EN 12667, Dämmschichtdicke 100 %, kaschiert mit Alufolie,

Ummantelung aus nichtprofiliertem Blech, Stahl, feuerverzinkt, Überlappungen vernieten.

komplett liefern und montieren
Menge: 4,000 m

**4.2.70 Wärmedämmung Ummantelung Rohr DN50**
Wärmedämmung einschl. Ummantelung DIN 4140 an haus- und betriebstechnische Anlagen, an Rohrleitung, incl. Formstücke, DN 50, Rohrverbindung als Pressverbindung, im Gebäude, Dämmung aus Mineralwolle, als Rohrschale, Baustoffklasse DIN 4102-1 A (nichtbrennbar), Wärmeleitfähigkeit 0,035 W/(mK) bei 40 Grad C Mitteltemperatur DIN EN 12667, Dämmschichtdicke 100 %, kaschiert mit Alufolie,

Ummantelung aus nichtprofiliertem Blech, Stahl, feuerverzinkt, Überlappungen vernieten.

komplett liefern und montieren
Menge: 10,000 m

#### Bereich 4.3 Rohrschott

**4.3.10 Rohrschott R90 Heizungsleitungen DN 12**
Rohrschott R90 Heizungsleitungen DN 12
Rohrabschottung R30 -R120

Rohrabschottung  von Versorgungsleitungen bei Massiv- wänden und -decken sowie leichte Trennwänden.

Ausführung:
nichtbrennbare, kunstharzgebundene druckfeste Steinwolle-Brandschutzschale für den Einsatz von Rohrabschottungen; die Brandschutzschale ist mit einer farbig gekennzeichneten gitterverstärkten Aluminium- Sandwich- Folie kaschiert; ist einseitig aufgeschlitzt und auf der Innenwandung eingesägt, damit sie leicht aufgeklappt und auf der Rohrleitung montiert werden kann; AS-Qualität; nichtbrennbar A2; silikonfrei; mit wirkungsvollen Dampfbremse; druckbe- lastbar und formstabil; wasserabweisend; schallab- sorbierend.
Rohrabschottungen mit Zulassung gemäß der Allgemeinen bauaufsichtlichen Prüfzeugnisse für brennbare und nichtbrennbare Rohrleitungen.
erforderliche weiterführende Dämmung muss zur Sicherung auf der Rohrleitung mit 8 Windungen Bindedraht je m stramm umwickelt werden;
einschl. Zuschlag für Formstücke.

inklusive Brandschutzkitt, lösungsmittelfreier einkomponentiger Brandschutzkitt, der unter Hitzeeinwirkung stark aufschäumt, dabei auftretende Fugen in Baukonstruktionen rauchdicht verschlossen werden; mit Allgemeine bauaufsichtliche Zulassung vom Deutschen Institution für Bautechnik DIBt; erfüllt die Baustoffklasse B2 nach DIN 4102-1.

Hersteller/Typ '....................................................'
vom Bieter einzutragen,

komplett liefern und montieren
Menge: 2,000 St

**4.3.20 Rohrschott R90 Heizungsleitungen DN 15**
Rohrschott R90 Heizungsleitungen DN 15
Rohrabschottung R30 -R120

Rohrabschottung  von Versorgungsleitungen bei Massiv- wänden und -decken sowie leichte Trennwänden.

Ausführung:
nichtbrennbare, kunstharzgebundene druckfeste Steinwolle-Brandschutzschale für den Einsatz von Rohrabschottungen; die Brandschutzschale ist mit einer farbig gekennzeichneten gitterverstärkten Aluminium- Sandwich- Folie kaschiert; ist einseitig aufgeschlitzt und auf der Innenwandung eingesägt, damit sie leicht aufgeklappt und auf der Rohrleitung montiert werden kann; AS-Qualität; nichtbrennbar A2; silikonfrei; mit wirkungsvollen Dampfbremse; druckbe- lastbar und formstabil; wasserabweisend; schallab- sorbierend.
Rohrabschottungen mit Zulassung gemäß der Allgemeinen bauaufsichtlichen Prüfzeugnisse für brennbare und nichtbrennbare Rohrleitungen.
erforderliche weiterführende Dämmung muss zur Sicherung auf der Rohrleitung mit 8 Windungen Bindedraht je m stramm umwickelt werden;
einschl. Zuschlag für Formstücke.

inklusive Brandschutzkitt, lösungsmittelfreier einkomponentiger Brandschutzkitt, der unter Hitzeeinwirkung stark aufschäumt, dabei auftretende Fugen in Baukonstruktionen rauchdicht verschlossen werden; mit Allgemeine bauaufsichtliche Zulassung vom Deutschen Institution für Bautechnik DIBt; erfüllt die Baustoffklasse B2 nach DIN 4102-1.

komplett liefern und montieren
Menge: 2,000 St

**4.3.30 Rohrschott R90 Heizungsleitungen DN 20**
Rohrschott R90 Heizungsleitungen DN 20
Rohrabschottung R30 -R120

Rohrabschottung  von Versorgungsleitungen bei Massiv- wänden und -decken sowie leichte Trennwänden.

Ausführung:
nichtbrennbare, kunstharzgebundene druckfeste Steinwolle-Brandschutzschale für den Einsatz von Rohrabschottungen; die Brandschutzschale ist mit einer farbig gekennzeichneten gitterverstärkten Aluminium- Sandwich- Folie kaschiert; ist einseitig aufgeschlitzt und auf der Innenwandung eingesägt, damit sie leicht aufgeklappt und auf der Rohrleitung montiert werden kann; AS-Qualität; nichtbrennbar A2; silikonfrei; mit wirkungsvollen Dampfbremse; druckbe- lastbar und formstabil; wasserabweisend; schallab- sorbierend.
Rohrabschottungen mit Zulassung gemäß der Allgemeinen bauaufsichtlichen Prüfzeugnisse für brennbare und nichtbrennbare Rohrleitungen.
erforderliche weiterführende Dämmung muss zur Sicherung auf der Rohrleitung mit 8 Windungen Bindedraht je m stramm umwickelt werden;
einschl. Zuschlag für Formstücke.

inklusive Brandschutzkitt, lösungsmittelfreier einkomponentiger Brandschutzkitt, der unter Hitzeeinwirkung stark aufschäumt, dabei auftretende Fugen in Baukonstruktionen rauchdicht verschlossen werden; mit Allgemeine bauaufsichtliche Zulassung vom Deutschen Institution für Bautechnik DIBt; erfüllt die Baustoffklasse B2 nach DIN 4102-1.

komplett liefern und montieren
Menge: 4,000 St

**4.3.40 Rohrschott R90 Heizungsleitungen DN 25**
Rohrschott R90 Heizungsleitungen DN 25
Rohrabschottung R30 -R120

Rohrabschottung  von Versorgungsleitungen bei Massiv- wänden und -decken sowie leichte Trennwänden.

Ausführung:
nichtbrennbare, kunstharzgebundene druckfeste Steinwolle-Brandschutzschale für den Einsatz von Rohrabschottungen; die Brandschutzschale ist mit einer farbig gekennzeichneten gitterverstärkten Aluminium- Sandwich- Folie kaschiert; ist einseitig aufgeschlitzt und auf der Innenwandung eingesägt, damit sie leicht aufgeklappt und auf der Rohrleitung montiert werden kann; AS-Qualität; nichtbrennbar A2; silikonfrei; mit wirkungsvollen Dampfbremse; druckbe- lastbar und formstabil; wasserabweisend; schallab- sorbierend.
Rohrabschottungen mit Zulassung gemäß der Allgemeinen bauaufsichtlichen Prüfzeugnisse für brennbare und nichtbrennbare Rohrleitungen.
erforderliche weiterführende Dämmung muss zur Sicherung auf der Rohrleitung mit 8 Windungen Bindedraht je m stramm umwickelt werden;
einschl. Zuschlag für Formstücke.

inklusive Brandschutzkitt, lösungsmittelfreier einkomponentiger Brandschutzkitt, der unter Hitzeeinwirkung stark aufschäumt, dabei auftretende Fugen in Baukonstruktionen rauchdicht verschlossen werden; mit Allgemeine bauaufsichtliche Zulassung vom Deutschen Institution für Bautechnik DIBt; erfüllt die Baustoffklasse B2 nach DIN 4102-1.

komplett liefern und montieren
Menge: 8,000 St

**4.3.50 Rohrschott R90 Heizungsleitungen DN 32**
Rohrschott R90 Heizungsleitungen DN 32
Rohrabschottung R30 -R120

Rohrabschottung  von Versorgungsleitungen bei Massiv- wänden und -decken sowie leichte Trennwänden.

Ausführung:
nichtbrennbare, kunstharzgebundene druckfeste Steinwolle-Brandschutzschale für den Einsatz von Rohrabschottungen; die Brandschutzschale ist mit einer farbig gekennzeichneten gitterverstärkten Aluminium- Sandwich- Folie kaschiert; ist einseitig aufgeschlitzt und auf der Innenwandung eingesägt, damit sie leicht aufgeklappt und auf der Rohrleitung montiert werden kann; AS-Qualität; nichtbrennbar A2; silikonfrei; mit wirkungsvollen Dampfbremse; druckbe- lastbar und formstabil; wasserabweisend; schallab- sorbierend.
Rohrabschottungen mit Zulassung gemäß der Allgemeinen bauaufsichtlichen Prüfzeugnisse für brennbare und nichtbrennbare Rohrleitungen.
erforderliche weiterführende Dämmung muss zur Sicherung auf der Rohrleitung mit 8 Windungen Bindedraht je m stramm umwickelt werden;
einschl. Zuschlag für Formstücke.

inklusive Brandschutzkitt, lösungsmittelfreier einkomponentiger Brandschutzkitt, der unter Hitzeeinwirkung stark aufschäumt, dabei auftretende Fugen in Baukonstruktionen rauchdicht verschlossen werden; mit Allgemeine bauaufsichtliche Zulassung vom Deutschen Institution für Bautechnik DIBt; erfüllt die Baustoffklasse B2 nach DIN 4102-1.

komplett liefern und montieren
Menge: 4,000 St

**4.3.60 Rohrschott R90 Heizungsleitungen DN 40**
Rohrschott R90 Heizungsleitungen DN 40
Rohrabschottung R30 -R120

Rohrabschottung  von Versorgungsleitungen bei Massiv- wänden und -decken sowie leichte Trennwänden.

Ausführung:
nichtbrennbare, kunstharzgebundene druckfeste Steinwolle-Brandschutzschale für den Einsatz von Rohrabschottungen; die Brandschutzschale ist mit einer farbig gekennzeichneten gitterverstärkten Aluminium- Sandwich- Folie kaschiert; ist einseitig aufgeschlitzt und auf der Innenwandung eingesägt, damit sie leicht aufgeklappt und auf der Rohrleitung montiert werden kann; AS-Qualität; nichtbrennbar A2; silikonfrei; mit wirkungsvollen Dampfbremse; druckbe- lastbar und formstabil; wasserabweisend; schallab- sorbierend.
Rohrabschottungen mit Zulassung gemäß der Allgemeinen bauaufsichtlichen Prüfzeugnisse für brennbare und nichtbrennbare Rohrleitungen.
erforderliche weiterführende Dämmung muss zur Sicherung auf der Rohrleitung mit 8 Windungen Bindedraht je m stramm umwickelt werden;
einschl. Zuschlag für Formstücke.

inklusive Brandschutzkitt, lösungsmittelfreier einkomponentiger Brandschutzkitt, der unter Hitzeeinwirkung stark aufschäumt, dabei auftretende Fugen in Baukonstruktionen rauchdicht verschlossen werden; mit Allgemeine bauaufsichtliche Zulassung vom Deutschen Institution für Bautechnik DIBt; erfüllt die Baustoffklasse B2 nach DIN 4102-1.

komplett liefern und montieren
Menge: 2,000 St

**4.3.70 Ausmörteln von Rohbauöffnungen für Leitungsdurchführungen,**
Ausmörteln von Rohbauöffnungen für Leitungsdurchführungen,
mit Mörtel Klasse MG III, Anbringen beidseitiger Verschalungen der Wand- oder Deckenöffnungen sowie ggf. erforderlicher Sicherungsanker als eingebohrte Bewehrungseisenstangen 8 mm inklusive Einrichten und Reinigen der Montageorte.
Abrechnung nach Öffnungsquerschnitt.
Menge: 1,000 m²

### Titel 5 Armaturen und Zubehör

**5.1 Heizkreisverteiler 4 Heizkreise**
*** Pauschalposition
Heizkreisverteiler 4 Heizkreise

technische Daten:
Heizwasser-Durchsatz: 3,5 m³/h
Leistung bei dt 20K: 70 KW
Grösster Stutzen: DN 40 (Kesselanschluss: DN 50
Kammergröße: 120/120
Einheitlicher Stutzenabstand:  250 mm

Kombinierter Vor- und Rücklaufverteiler mit nebeneinander angeordneten, durch sinusförmige Trennwand geteilte Kammern. Bestehend aus Vierkant-Profilen S235 mit 4 mm Wandstärke. Die Einspeisung vom/zum Heizkessel erfolgt von oben auf den Heizkreisverteiler. Heizkreisanschlüsse als Gewindestutzen PN 6/16 ausgeführt und auf Höhe der Absperrarmaturen ausgerichtet. Mit nach unten abgehendem Schlammfang mit 1"-Entschlammungsmuffe.

Werkseitig druckgeprüft und grundiert.

Betriebsdruck max. 6 bar
Betriebstemperatur max. 110°C.
5 Stutzen, Länge: 800 mm

Standkonsole
Schallgedämmt und galvanisch verzinkt, bestehend aus Bodenplatte, Standrohr und Kopfplatte, Führungsrohr incl. Verbindungsschrauben, höhenverstellbar von 270 bis 340 mm.

Wärmedämmung
bestehend aus 2 Halbschalen mit Endstücken und Ausschnitten für alle Stutzen. Wahlweise mit 60 mm PUR-Schaum im Alu-Grobkornmantel oder 100 mm Mineralwolle im verz. Stahl-Blechmantel

Bezeichnungsschild
zur Kennzeichnung der Heizkreise, aus verzinktem Stahlblech mit Klarsichtabdeckung für dreizeilige Beschriftung zum Anschrauben an die Wärmedämmung. Größe: 100 x 50 mm

Farben:
rot für Vorlauf
blau für Rücklauf

Entleerungsrinne
bestehend aus verzinktem Stahlblech als U-Profil gekantet, mit einer zusätzlichen Spritzwasserumkantung von 30 mm.
Ablaufsieb in verchromter Ausführung mit 2"-Außengewinde.

Hersteller/Typ '....................................................'
vom Bieter einzutragen.

komplett liefern und montieren
Menge: 1,000 psch

**5.2 Heizungskugelhahn 3/4"**
Heizungskugelhahn 3/4"

aus Pressmessing, vernickelt,
mit vollem Durchgang PTFE gedichtet,
Betriebsdruck PN25,
Stopfbuchseinrichtung,

Hersteller/Typ '....................................................'
vom Bieter einzutragen.

komplett liefern und montieren
inklusive sämtlichem Befestigungs- und Dichtungsmaterial.
Menge: 8,000 St

**5.3 Heizungskugelhahn 1"**
Heizungskugelhahn 1"

aus Pressmessing, vernickelt,
mit vollem Durchgang PTFE gedichtet,
Betriebsdruck PN25,
Stopfbuchseinrichtung,

komplett liefern und montieren
inklusive sämtlichem Befestigungs- und Dichtungsmaterial.
Menge: 8,000 St

**5.4 Heizungskugelhahn 1 1/4"**
Heizungskugelhahn 1 1/4"

aus Pressmessing, vernickelt,
mit vollem Durchgang PTFE gedichtet,
Betriebsdruck PN25,
Stopfbuchseinrichtung,

komplett liefern und montieren
inklusive sämtlichem Befestigungs- und Dichtungsmaterial.
Menge: 4,000 St

**5.5 Heizungskugelhahn 1 1/2"**
Heizungskugelhahn 1 1/2"

aus Pressmessing, vernickelt,
mit vollem Durchgang PTFE gedichtet,
Betriebsdruck PN25,
Stopfbuchseinrichtung,

komplett liefern und montieren
inklusive sämtlichem Befestigungs- und Dichtungsmaterial.
Menge: 6,000 St

**5.6 Heizungskugelhahn 2"**
Heizungskugelhahn 2"

aus Pressmessing, vernickelt,
mit vollem Durchgang PTFE gedichtet,
Betriebsdruck PN25,
Stopfbuchseinrichtung,

komplett liefern und montieren
inklusive sämtlichem Befestigungs- und Dichtungsmaterial.
Menge: 8,000 St

**5.7 Dämmschale für Heizungskugelhahn 3/4"**
Dämmschale für vorgenannten Heizungskugelhahn 3/4"
komplett liefern und montieren
Menge: 8,000 St

**5.8 Dämmschale für Heizungskugelhahn 1"**
Dämmschale für vorgenannten Heizungskugelhahn 1"
komplett liefern und montieren
Menge: 8,000 St

**5.9 Dämmschale für Heizungskugelhahn 1 1/4"**
Dämmschale für vorgenannten Heizungskugelhahn1 1/4"
komplett liefern und montieren
Menge: 1,000 St

**5.10 Dämmschale für Heizungskugelhahn 1 1/2"**
Dämmschale für vorgenannten Heizungskugelhahn 1 1/2"
komplett liefern und montieren
Menge: 6,000 St

**5.11 Dämmschale für Heizungskugelhahn 2"**
Dämmschale für vorgenannten Heizungskugelhahn 2"
komplett liefern und montieren
Menge: 8,000 St

**5.12 Strangregulierventil DN25**
Strangregulierventill, mit Voreinstellung, mit Gewindeanschluss für Kapillarrohr, Stopfen und Stellungsanzeige, für Wasser, max. Betriebstemperatur bis 90 Grad C, mit Entleerung und Messanschluss, mit Innengewinde, Gehäuse aus Rotguss, PN 16, DN 25,

Hersteller/Typ '....................................................'
vom Bieter einzutragen.

komplett liefern und montieren
inklusive sämtlichem Befestigungs- und Dichtungsmaterial.
Menge: 1,000 St

**5.13 Strangregulierventil DN32**
Strangregulierventill, mit Voreinstellung, mit Gewindeanschluss für Kapillarrohr, Stopfen und Stellungsanzeige, für Wasser, max. Betriebstemperatur bis 90 Grad C, mit Entleerung und Messanschluss, mit Innengewinde, Gehäuse aus Rotguss, PN 16, DN 32,

komplett liefern und montieren
inklusive sämtlichem Befestigungs- und Dichtungsmaterial.
Menge: 4,000 St

**5.14 Strangregulierventil DN40**
Strangregulierventill, mit Voreinstellung, mit Gewindeanschluss für Kapillarrohr, Stopfen und Stellungsanzeige, für Wasser, max. Betriebstemperatur bis 90 Grad C, mit Entleerung und Messanschluss, mit Innengewinde, Gehäuse aus Rotguss, PN 16, DN 40,

komplett liefern und montieren
inklusive sämtlichem Befestigungs- und Dichtungsmaterial.
Menge: 1,000 St

**5.15 Heizungsmischer 3-Wege DN 25**
Heizungsmischer 3-Wege DN 25 mit Stellmotor 230 V.

mit geradem Durchgang, Robustes Gehäuse
aus hochwertigem Grauguss GG 20.
Verchromtes, mit Spezialfett
behandeltes Mischerküken (DBP und
Auslandspatente). Doppelte
O-Ring-Abdichtung. Rücklaufanschluss
links oder rechts.
Differenzdruck: max. 0,8 bar
Medium: für Heißwasser
Nenndruck: PN 16
Temperaturbereich: + 2 bis 130 °C
Ausführung GFLA: Flanschausführung
Kvs-Wert: 4 m3/h
Nennweite: DN 25
Anschluss Verbindung: DN 25

Hersteller/Typ '....................................................'
vom Bieter einzutragen.

komplett liefern und montieren
Menge: 2,000 St
Produkt:
  Artikel:
    Artikelnummer: ESHM3F32
    Artikelkurztext: Heizungsmischer 3-Wege DN 25

**5.16 Heizungsmischer 3-Wege DN 32**
Heizungsmischer 3-Wege DN 32 mit Stellmotor 230 V.

mit geradem Durchgang, Robustes Gehäuse
aus hochwertigem Grauguss GG 20.
Verchromtes, mit Spezialfett
behandeltes Mischerküken (DBP und
Auslandspatente). Doppelte
O-Ring-Abdichtung. Rücklaufanschluss
links oder rechts.
Differenzdruck: max. 0,8 bar
Medium: für Heißwasser
Nenndruck: PN 16
Temperaturbereich: + 2 bis 130 °C
Ausführung GFLA: Flanschausführung
Kvs-Wert: 6,5 m3/h
Nennweite: DN 32
Anschluss Verbindung: DN 32

Hersteller/Typ '....................................................'
vom Bieter einzutragen.

komplett liefern und montieren
Menge: 1,000 St
Produkt:
  Artikel:
    Artikelnummer: ESHM3F32
    Artikelkurztext: Heizungsmischer 3-Wege DN 32

**5.17 Heizungsmischer 3-Wege DN 40**
Heizungsmischer 3-Wege DN 40 mit Stellmotor 230 V.

mit geradem Durchgang, Robustes Gehäuse
aus hochwertigem Grauguss GG 20.
Verchromtes, mit Spezialfett
behandeltes Mischerküken (DBP und
Auslandspatente). Doppelte
O-Ring-Abdichtung. Rücklaufanschluss
links oder rechts.
Differenzdruck: max. 0,8 bar
Medium: für Heißwasser
Nenndruck: PN 16
Temperaturbereich: + 2 bis 130 °C
Ausführung GFLA: Flanschausführung
Kvs-Wert: 10 m3/h
Nennweite: DN 40
Anschluss Verbindung: DN 40

Hersteller/Typ '....................................................'
vom Bieter einzutragen.

komplett liefern und montieren
Menge: 1,000 St
Produkt:
  Artikel:
    Artikelnummer: ESHM3F32
    Artikelkurztext: Heizungsmischer 3-Wege DN 40

**5.18 Umwälz-Kreiselpumpe Nassläufer DN 25**
Kreiselpumpe als Umwälzpumpe, als Nassläufer,
max. Motorleistung bis '0,75' kW, stufenlos regelbar,
differenzdruckgeregelt,

benötigter Volumenstrom Pumpe 1 m³/h

Mindestförderhöhe 2 m

Fördermedium Heizwasser VDI 2035 Blatt 1 und VDI 2035 Blatt 2, Betriebstemperatur max. 90 Grad C, Betriebsdruck PN 16, mit Flanschanschluss, DN 32, Gehäuse aus Gusseisen, mit Motor, Bemessungsbetriebsspannung 230 V AC, Schutzart IP X4D DIN EN 60529 (VDE 0470-1), EEI kleiner gleich 0,23, als Hocheffizienzpumpe, mit Wärmedämmschalen gemäß Energie-Einsparverordnung (EnEV).

Hersteller/Typ '....................................................'
vom Bieter einzutragen.

komplett liefern und montieren
einschließlich Dichtungen und Verschraubungs-, sowie Befestigungsmaterial
Menge: 2,000 St

**5.19 Umwälz-Kreiselpumpe Nassläufer DN 32**
Kreiselpumpe als Umwälzpumpe, als Nassläufer,
max. Motorleistung bis '0,75' kW, stufenlos regelbar,
differenzdruckgeregelt,

benötigter Volumenstrom Pumpe 2 m³/h

Mindestförderhöhe 3 m

Fördermedium Heizwasser VDI 2035 Blatt 1 und VDI 2035 Blatt 2, Betriebstemperatur max. 90 Grad C, Betriebsdruck PN 16, mit Flanschanschluss, DN 32, Gehäuse aus Gusseisen, mit Motor, Bemessungsbetriebsspannung 230 V AC, Schutzart IP X4D DIN EN 60529 (VDE 0470-1), EEI kleiner gleich 0,23, als Hocheffizienzpumpe, mit Wärmedämmschalen gemäß Energie-Einsparverordnung (EnEV).

Hersteller/Typ '....................................................'
vom Bieter einzutragen.

komplett liefern und montieren
einschließlich Dichtungen und Verschraubungs-, sowie Befestigungsmaterial
Menge: 1,000 St

**5.20 Umwälz-Kreiselpumpe Nassläufer DN 40**
Kreiselpumpe als Umwälzpumpe, als Nassläufer,
max. Motorleistung bis '0,75' kW,
stufenlos regelbar, differenzdruckgeregelt,

benötigter Volumenstrom Pumpe 3 m³/h

Mindestförderhöhe 1 m

Fördermedium Heizwasser VDI 2035 Blatt 1 und VDI 2035 Blatt 2, Betriebstemperatur max. 90 Grad C, Betriebsdruck PN 16, mit Flanschanschluss, DN 40, Gehäuse aus Gusseisen, mit Motor, Bemessungsbetriebsspannung 230 V AC, Schutzart IP X4D DIN EN 60529 (VDE 0470-1), EEI kleiner gleich 0,23, als Hocheffizienzpumpe, mit Wärmedämmschalen gemäß Energie-Einsparverordnung (EnEV).

Hersteller/Typ '....................................................'
vom Bieter einzutragen.

komplett liefern und montieren
einschließlich Dichtungen und Verschraubungs-, sowie Befestigungsmaterial
Menge: 1,000 St

**5.21 Umwälz-Kreiselpumpe Nassläufer DN 50**
Kreiselpumpe als Umwälzpumpe, als Nassläufer,
max. Motorleistung bis '0,75' kW,
stufenlos regelbar, differenzdruckgeregelt,

benötigter Volumenstrom Pumpe 4 m³/h

Mindestförderhöhe 3 m

Fördermedium Heizwasser VDI 2035 Blatt 1 und VDI 2035 Blatt 2, Betriebstemperatur max. 90 Grad C, Betriebsdruck PN 16, mit Flanschanschluss, DN 50, Gehäuse aus Gusseisen, mit Motor, Bemessungsbetriebsspannung 230 V AC, Schutzart IP X4D DIN EN 60529 (VDE 0470-1), EEI kleiner gleich 0,23, als Hocheffizienzpumpe, mit Wärmedämmschalen gemäß Energie-Einsparverordnung (EnEV).

Hersteller/Typ '....................................................'
vom Bieter einzutragen.

komplett liefern und montieren
einschließlich Dichtungen und Verschraubungs-, sowie Befestigungsmaterial
Menge: 1,000 St

**5.22 Schmutzfänger DN 25**
Schmutzfaenger DN 25 PN 6 EN-GJL-250
Schmutzfänger, DN 25, PN 6, Baulänge DIN EN 558, Gehäuse aus Gusseisen EN-GJL-250, mit Normalsieb

Hersteller/Typ '....................................................'
vom Bieter einzutragen.

komplett liefern und montieren
Menge: 2,000 St
Produkt:
  Artikel:
    Artikelnummer: SFM32
    Artikelkurztext: Schmutzfänger DN 25

**5.23 Schmutzfänger DN 32**
Schmutzfaenger DN 32 PN 6 EN-GJL-250
Schmutzfänger, DN 32, PN 6, Baulänge DIN EN 558, Gehäuse aus Gusseisen EN-GJL-250, mit Normalsieb

Hersteller/Typ '....................................................'
vom Bieter einzutragen.

komplett liefern und montieren
Menge: 1,000 St
Produkt:
  Artikel:
    Artikelnummer: SFM32
    Artikelkurztext: Schmutzfänger DN 32

**5.24 Schmutzfänger DN 40**
Schmutzfaenger DN 40 PN 6 EN-GJL-250
Schmutzfänger, DN 40, PN 6, Baulänge DIN EN 558, Gehäuse aus Gusseisen EN-GJL-250, mit Normalsieb

komplett liefern und montieren
Menge: 1,000 St
Produkt:
  Artikel:
    Artikelnummer: SFM32
    Artikelkurztext: Schmutzfänger DN 40

**5.25 Schmutzfänger DN 50**
Schmutzfaenger DN 50 PN 6 EN-GJL-250
Schmutzfänger, DN 50, PN 6, Baulänge DIN EN 558, Gehäuse aus Gusseisen EN-GJL-250, mit Normalsieb

komplett liefern und montieren
Menge: 1,000 St
Produkt:
  Artikel:
    Artikelnummer: SFM32
    Artikelkurztext: Schmutzfänger DN 50

**5.26 Einklemm-Rückschlagventil DN25**
Einklemm-Rückschlagventil DN25, PN 16
geeignet für waagerechten und senkrechten Einbau,
Gehäuse aus Messing, Betriebstemperatur: -30°C bis 250°C, wartungsfrei, Dichtungsart: metallisch PN16,
Baulänge 28mm

Hersteller/Typ '....................................................'
vom Bieter einzutragen.

komplett liefern und montieren
Menge: 2,000 St

**5.27 Einklemm-Rückschlagventil DN32**
Einklemm-Rückschlagventil DN32, PN 16
geeignet für waagerechten und senkrechten Einbau,
Gehäuse aus Messing, Betriebstemperatur: -30°C bis 250°C, wartungsfrei, Dichtungsart: metallisch PN16,
Baulänge 28mm

Hersteller/Typ '....................................................'
vom Bieter einzutragen.

komplett liefern und montieren
Menge: 1,000 St

**5.28 Einklemm-Rückschlagventil DN40**
Einklemm-Rückschlagventil DN40, PN 16
geeignet für waagerechten und senkrechten Einbau,
Gehäuse aus Messing, Betriebstemperatur: -30°C bis 250°C, wartungsfrei, Dichtungsart: metallisch PN16,
Baulänge 28mm

komplett liefern und montieren
Menge: 1,000 St

**5.29 Einklemm-Rückschlagventil DN50**
Einklemm-Rückschlagventil DN50, PN 16
geeignet für waagerechten und senkrechten Einbau,
Gehäuse aus Messing, Betriebstemperatur: -30°C bis 250°C, wartungsfrei, Dichtungsart: metallisch PN16,
Baulänge 28mm

komplett liefern und montieren
Menge: 1,000 St

**5.30 Überströmventil DN 20**
Überströmventil Duchgangsausführung Rotguss PN6 DN 20
für Wasser, max. Betriebstemperatur 120°C,
Sollwertbereich in bar von 0,1 bis 1,0 bar
max. Druckdifferenz in bar 1 bar
als Durchgangsausführung, mit Innengewinde, Gehäuse aus Rotguss, PN6, DN20

Hersteller/Typ '....................................................'
vom Bieter einzutragen.

komplett liefern und montieren
inklusive sämtlichem Befestigungs- und Dichtungsmaterial.
Menge: 4,000 St

**5.31 KFE-Kugelhahn**
KFE-Kugelhahn, DN 15, PN 16,
selbstdichtend mit Gewindeeinschneiddichtung,
schwere Bauform,
Flügelgriff aus Metall, hart-verchromte Kugel mit
vollem Durchgang in Teflon gelagert, Blindkappe
mit Edelstahl-Schwenkbügel,
Betätigungsspindel mit doppelter O-Ring-Dichtung
Gehäuse aus Pressmessing
mit Schlauch-Verschraubung

Hersteller/Typ '....................................................'
vom Bieter einzutragen.

komplett liefern und montieren
inklusive sämtlichem Befestigungs- und Dichtungsmaterial.
Menge: 20,000 St

**5.32 Tauchhülse aus Messing 1/2"**
Tauchhülse aus Messing 1/2"
für die Aufnahme von Thermometer und Kabel- sowie Tauchfühler, eingebaut in vorbeschriebene Rohrleitungen

liefern und montieren
Menge: 20,000 St

**5.33 Zeigerthermometer**
Zeigerthermometer
waagerechte oder senkrechte Ausführung, mit Einsteckhülse,
Durchmesser: 100mm
DN 15
Güteklasse 1
als Bimetallzeigerthermometer
Anzeigebereich 0-120°C

komplett liefern und montieren
inklusive sämtlichem Befestigungs- und Dichtungsmaterial.
Menge: 20,000 St

**5.34 Manometer**
Manometer
mit Rohrfeder, Anschluß 1/2"
Gehäuse d = 100 mm,
Meßbereich: 0 - 40 m Ws
mit 1 Stck. Manometerhahn R 1/2"
mit 1 Stck. Wassersackrohr in U-Form
mit Glyzerinfüllung zur Dämpfung
Güteklasse 1
Anzeigebereich 0-6, 0-10, 0-16, 0-25 bar

komplett liefern und montieren
inklusive sämtlichem Befestigungs- und Dichtungsmaterial.
Menge: 20,000 St

**5.35 Lufttopf**
Lufttopf
für Aufsatzmontage auf vorbeschriebenen Rohrsystem
mit Entlüftungsleitung 2,5 m, KFE-Hahn, Übergangsnippel auf Pressfittingsystem

Hersteller/Typ '....................................................'
vom Bieter einzutragen.

komplett liefern und montieren
inklusive sämtlichem Befestigungs- und Dichtungsmaterial.
Menge: 8,000 St

**5.36 Automatischer Schwimmerentlüfter**
Automatischer Schwimmerentlüfter
mit Vorabsperrventil 3/8"

komplett liefern und montieren
inklusive sämtlichem Befestigungs- und Dichtungsmaterial.
Menge: 10,000 St

**5.37 Automatischer Schnell-/Großentlüfter**
Automatischer Schnell-/Großentlüfter
für Heiz- und Kühlwassersysteme bzw. geschlossene,
flüssigkeitsgefüllte Anlagensysteme.

Armatur für die permanente Ableitung von
Gasblasen aus entsprechend hierfür im
Hydraulik-/Rohrleitungssystem vorgesehenen
Hochpunkten oder Sammelstellen.
Typ :
Gehäusewerkstoff : Messing
Systemanschluss : Rp 1/2
max. Betriebsüberdruck : 10 bar
max. Betriebstemperatur: 110 °C
Höhe: : 112 mm
Durchmesser : 65 mm
Gewicht : 0,7 kg

Hersteller/Typ '....................................................'
vom Bieter einzutragen.

komplett liefern und montieren
inklusive sämtlichem Befestigungs- und Dichtungsmaterial.
Menge: 4,000 St

**5.38 Membran-Druckausdehnungsgefäß N60**
Membran-Druckausdehnungsgefäß für
geschlossene Heizungs- und Kühlwasseranlagen, gebaut nach DIN EN 13831,
Zulassung gemäß Richtlinie für Druckgeräte 2014/68/EU.

-Fußkonstruktion zur Befestigung ab N 35
-außen beschichtet
-Membran nicht austauschbar
Typ  :  N 60
Nennvolumen  :  60 Liter
Nutzvolumen max:  :  45 Liter
zul. Vorlauft. Vers.-Anlage: 120 °C
zul. Betriebst. Membrane  :70 °C
zul. Betriebsüberdruck  :  6 bar
Gasvordruck werksseitig  :  1,5 bar
Gasvordruck eingestellt  :  1,2 bar
Systemanschluss  :  R 1

Hersteller/Typ '....................................................'
vom Bieter einzutragen.

komplett liefern und montieren
inklusive sämtlichem Befestigungs- und Dichtungsmaterial.
Menge: 1,000 St

**5.39 Membran-Druckausdehnungsgefäß N100**
Membran-Druckausdehnungsgefäß für
geschlossene Heizungs- und Kühlwasseranlagen, gebaut nach DIN EN 13831,
Zulassung gemäß Richtlinie für Druckgeräte 2014/68/EU.

-Fußkonstruktion zur Befestigung ab N 35
-außen beschichtet
-Membran nicht austauschbar
Typ  :  N 100
Nennvolumen  :  100 Liter
Nutzvolumen max:  :  65 Liter
zul. Vorlauft. Vers.-Anlage: 120 °C
zul. Betriebst. Membrane  :70 °C
zul. Betriebsüberdruck  :  6 bar
Gasvordruck werksseitig  :  1,5 bar
Gasvordruck eingestellt  :  1,2 bar
Systemanschluss  :  R 1

Hersteller/Typ '....................................................'
vom Bieter einzutragen.

komplett liefern und montieren
inklusive sämtlichem Befestigungs- und Dichtungsmaterial.
Menge: 1,000 St

**5.40 Kappenventil**
Kappenventil,
für Membran-Druckausdehnungsgefäße in
geschlossenen Heizungs- und Kühlwasseranlagen. Mit einer gegen unbeabsichtigtes Schließen gesicherten Absperrung u.
einer Entleerung, gemäß DIN EN 12828,

Hersteller/Typ '....................................................'
vom Bieter einzutragen.

komplett liefern und montieren
inklusive sämtlichem Befestigungs- und Dichtungsmaterial.
Menge: 2,000 St

**5.41 Kompaktwärmemengenzähler QN 0,6**
Kompaktwärmemengenzähler QN 0,6
- Druckstufe PN10
- Einstrahl-Durchflusssensor
- Temperaturfühler: 5,2 mm
- Warmwasser bis 90°C
- Einbau in den Rücklauf
- Temperaturmessbereich Rechenwerk 1-130°C
- Temperaturbereich Durchflusssensor 15-90°C
- Temperaturfühler (fest angeschlossen) PT 500 VL
- Einbau des Vorlauffühlers mittels M10 x 1 Mutter, Fühlermontage direkt im Medium in Verbindung mit Einbausatz oder Kugelhahn
- inklusive Beglaubigungsgebühr
- beeinflussungssichere Volumenmessteile durch elektronischen Abgriff
- korrosionsbeständige Messteile
- Batterien mit Energie (6 Jahre) für gesamte Eichperiode
- abnehmbares und drehbares Rechenwerk mit Kabel und Wandbefestigungs-Set für Anschluss an M-Bus-System
- großes LCD Display
- verschiedene Anzeigeinformationen
- Hauptschleife (Verbräuche)
- Technikschleife (max. Leistung und Durchfluss, Vorlauf- und Rücklauftemperatur)
- Statistikschleife mit Stichtagsdatum und 15 gespeicherte Monatsendwerte
- Einbauverschraubungen für Montage im Pressfittingsystem

liefern, montieren und Auflegen der M-Bus-Leitungen inklusive Parametrierung der Sekundäradresse nach Vorgabe AG

Hersteller/Typ '....................................................'
vom Bieter einzutragen.
Menge: 1,000 St

**5.42 Kompaktwärmemengenzähler QN 1,5**
Kompaktwärmemengenzähler QN 1,5
sonst wie vor
Menge: 1,000 St

**5.43 Kompaktwärmemengenzähler QN 2,5**
Kompaktwärmemengenzähler QN 2,5
sonst wie vor
Menge: 1,000 St

**5.44 Kompaktwärmemengenzähler QN 6**
Kompaktwärmemengenzähler QN 6
sonst wie vor
Menge: 1,000 St

### Titel 6 Raumheizflächen

**6.1 Fußbodenheizungsleitung**
PB-Rohr, für die Flächentemperierung, 5-Schicht PB-Rohr mit innenliegender Sauerstoffsperre, sauerstoffdicht nach DIN 4726, mit SKZ-Zulassung A 598.

Basisrohr Polybuten nach DIN EN ISO 1587
einsetzbar bis 70°C.
Betriebsbedingungen nach ISO 15876-1,
Klasse 4/0,6MPa, Montagetemperatur größer -5°C.

240m in Ringen:
17 X 2,0 X 240M

Hersteller/Typ '....................................................'
vom Bieter einzutragen.

komplett liefern und montieren.
inklusive aller Befestigungs- und Dichtungsmaterialien
Menge: 3080,000 m

**6.2 Noppenplatte**
Noppenplatte 30-2,
inkl. Wärmedämmung WLG 035,
geeignet für die individuelle Verlegung
von vorgenannter FBHZ-Rohrleitung, Diagonalverlegung
mit Diagonalhalter möglich, Abmessungen: 1348x880 mm

Hersteller/Typ '....................................................'
vom Bieter einzutragen.

komplett liefern und montieren.
inklusive aller Befestigungs- und Dichtungsmaterialien
Menge: 830,000 m²

**6.3 Diagonalhalterung**
Diagonalhalterung
zur sicheren Fixierung der vorgenannten FBHZ-Rohrleitung in der Noppenplatte.

komplett liefern und montieren.
inklusive aller Befestigungs- und Dichtungsmaterialien
Menge: 83,000 St

**6.4 Messstellenmarkierung**
Messstellenmarkierung zur Markierung der Restfeuchte-
Messstelle im Estrich.

komplett liefern und montieren.
inklusive aller Befestigungs- und Dichtungsmaterialien
Menge: 11,000 St

**6.5 Fugenschutzrohr**
Fugenschutzrohr aus PE, schwarz, geschlitzt zum Schutz der FBHZ-Rohrleitung z.B. im Fugenbereich, 50 m auf Rolle,

komplett liefern und montieren.
inklusive aller Befestigungs- und Dichtungsmaterialien
Menge: 37,000 m

**6.6 Anschlussverschraubung**
Anschlussverschraubung für den Anschluss von vorgenannter FBHZ-Rohrleitung an Heizkreisverteiler mit 3/4" Eurokonus.

komplett liefern und montieren.
inklusive aller Befestigungs- und Dichtungsmaterialien
Menge: 74,000 St

**6.7 Rohrführungsbogen**
Rohrführungsbogen 90° zur Umlenkung der vorgenannten FBHZ-Rohrleitung.

komplett liefern und montieren.
inklusive aller Befestigungs- und Dichtungsmaterialien
Menge: 74,000 St

**6.8 Unterputz-Verteilerschrank**
Unterputz-Verteilerschrank mit Rahmen und Tür, zum Einbau der Heizkreisverteiler, höhenverstellbar mit abnehmbarer Abschlussblende zur sicheren Rohrführung im Anschlussbereich, Universalhalterung für die Verteiler,
aus feuerverzinktem Stahlblech,
Farbe (sichtbare Flächen) weiß RAL 9016 (pulverbeschichtet).

Bauhöhe (verstellbar): 675-855 mm
Bautiefe: 110-150 mm
Baulänge Kasten: 985 mm
Baulänge Türe: 1045 mm

Hersteller/Typ '....................................................'
vom Bieter einzutragen.

komplett liefern und montieren.
inklusive aller Befestigungs- und Dichtungsmaterialien
Menge: 4,000 St

**6.9 Heizkreisverteiler 7x420**
Heizkreisverteiler DN25 aus Edelstahl, mit R 3/4 Eurokonus zur Aufnahme der Anschlussverschraubungen d12-d20, mit Durchflussmengenmesser 0-5 l/min, einzeln absperrbar,
flachdichtend mit Überwurfmutter G 1, mit schallgedämmten
verzinkten Wandhalterungen, links- und rechtsseitiger Anschluss, mit KFE-Hahn je Verteilerbalken, mit Ventileinsätzen im Rücklaufbalken zur Aufnahme von Stellantrieben 24V und 230V (M30x1,5).

Hersteller/Typ '....................................................'
vom Bieter einzutragen.

komplett liefern und montieren.
inklusive aller Befestigungs- und Dichtungsmaterialien
Menge: 1,000 St

**6.10 Heizkreisverteiler 8x470**
Heizkreisverteiler DN25 aus Edelstahl, mit R 3/4 Eurokonus zur Aufnahme der Anschlussverschraubungen d12-d20, mit Durchflussmengenmesser 0-5 l/min, einzeln absperrbar,
flachdichtend mit Überwurfmutter G 1, mit schallgedämmten
verzinkten Wandhalterungen, links- und rechtsseitiger Anschluss, mit KFE-Hahn je Verteilerbalken, mit Ventileinsätzen im Rücklaufbalken zur Aufnahme von Stellantrieben 24V und 230V (M30x1,5).

Hersteller/Typ '....................................................'
vom Bieter einzutragen.

komplett liefern und montieren.
inklusive aller Befestigungs- und Dichtungsmaterialien
Menge: 1,000 St

**6.11 Heizkreisverteiler 10x570**
Heizkreisverteiler DN25 aus Edelstahl, mit R 3/4 Eurokonus zur Aufnahme der Anschlussverschraubungen d12-d20, mit Durchflussmengenmesser 0-5 l/min, einzeln absperrbar,
flachdichtend mit Überwurfmutter G 1, mit schallgedämmten
verzinkten Wandhalterungen, links- und rechtsseitiger Anschluss, mit KFE-Hahn je Verteilerbalken, mit Ventileinsätzen im Rücklaufbalken zur Aufnahme von Stellantrieben 24V und 230V (M30x1,5).

Hersteller/Typ '....................................................'
vom Bieter einzutragen.

komplett liefern und montieren.
inklusive aller Befestigungs- und Dichtungsmaterialien
Menge: 2,000 St

**6.12 Heizkreisverteiler 11x620**
Heizkreisverteiler DN25 aus Edelstahl, mit R 3/4 Eurokonus zur Aufnahme der Anschlussverschraubungen d12-d20, mit Durchflussmengenmesser 0-5 l/min, einzeln absperrbar,
flachdichtend mit Überwurfmutter G 1, mit schallgedämmten
verzinkten Wandhalterungen, links- und rechtsseitiger Anschluss, mit KFE-Hahn je Verteilerbalken, mit Ventileinsätzen im Rücklaufbalken zur Aufnahme von Stellantrieben 24V und 230V (M30x1,5).

Hersteller/Typ '....................................................'
vom Bieter einzutragen.

komplett liefern und montieren.
inklusive aller Befestigungs- und Dichtungsmaterialien
Menge: 1,000 St

**6.13 Kugelhahnset**
Kugelhahnset geeeignet für vorgenannte Heizkreisverteiler
DN 25, Messing vernickelt, mit flachdichtendem Innengewinde (G-Gewinde).

Hersteller/Typ '....................................................'
vom Bieter einzutragen.

komplett liefern und montieren.
inklusive aller Befestigungs- und Dichtungsmaterialien
Menge: 4,000 St

**6.14 Zylinderschloss**
Zylinderschloss,für die Verteilerschränke,vernickelt.

komplett liefern und montieren.
inklusive aller Befestigungs- und Dichtungsmaterialien
Menge: 4,000 St

**6.15 Stellantrieb**
Stellantrieb geeignet für vorgenanntem Heizkreisverteiler, Montagelage 360° möglich, stromlos geschlossen, Schutzart IP 54, incl. Ventiladapter M 30x1,5, Funktionsanzeige durch Hubkappe, Farbe reinweiß RAL 9010 230 V

Hersteller/Typ '....................................................'
vom Bieter einzutragen.

komplett liefern und montieren.
inklusive aller Befestigungs- und Dichtungsmaterialien
Menge: 37,000 St

**6.16 Verteiler-Tür-Set**
Verteiler-Tür-Set für vorgenannte Noppenplatten
mit zwei Verteilerfolien und 12 Türelementen, inkl. Ausgleichsdämmung.

komplett liefern und montieren.
inklusive aller Befestigungs- und Dichtungsmaterialien
Menge: 12,000 m²

**6.17 Raumthermostat**
Raumthermostat 230 V, zur Einzelraumregelung der Flächentemperier-Systeme, Schaltleistung für max. 10 Stellantriebe 230V.

Hersteller/Typ '....................................................'
vom Bieter einzutragen.

komplett liefern und montieren.
inklusive aller Befestigungs- und Dichtungsmaterialien sowie elektrischem anklemmen bzw. auflegen.
Menge: 26,000 St

**6.18 Basiseinheit**
Basiseinheit 230 V/24 V, ohne Pumpenmodul, zur einfachen Verkabelung der Raumthermostate und Stellantriebe, für max. 6 Raumthermostate und 15 Heizkreise, inkl. Sicherung, Schutzart IP 20.

Hersteller/Typ '....................................................'
vom Bieter einzutragen.

komplett liefern und montieren.
inklusive aller Befestigungs- und Dichtungsmaterialien sowie elektrischem anklemmen bzw. auflegen.
Menge: 7,000 St

**6.19 Druckprobe**
Druckprobe der FBHZ nach DIN EN 1264 vor der Estrichverlegung ist eine Dichtheitsprobe der Heizkreise mit Wasser durchzuführen, alternativ kann diese gem. DIN EN 1264-4 auch mit Druckluft erfolgen.
Sie erfolgt an den fertiggestellten aber noch nicht verdeckten Rohrleitungen.

Die Druckprobe ist zu dokumentieren und die entsprechenden Ergebnisse der Bauleitung und dem Bauherren zur Verfügung zu stellen.

Die Druckproben sind je FBHZ-Heizkreisverteiler auszuführen.
Menge: 4,000 St

**6.20 Funktionsheizen**
*** Pauschalposition
Funktionsheizen nach DIN EN 1264 Funktionsheizen von Zement-, Calciumsulfat- und Anhydridestrich dient der Überprüfung der beheizten Fußbodenkonstruktion und ist nach DIN EN 1264-4 durchzuführen.

Aufheizbeginn frühestens 21 Tage nach Verlegung von Zementestrich 7 Tage nach Verlegung von
Calciumsulfat- und Anhydridestrich.

Allgemeine Hinweise
Der Aufheizvorgang muss langsam und kontinuierlich durchgeführt werden. Der Estrich darf während des Funktionsheizens keiner Zugluft ausgesetzt sein. 3 Tage mit 20 bis 25 °C Vorlauftemperatur heizen, dann 4 Tage mit maximaler
Auslegungstemperatur (max. 45 °C). Von DIN EN 1264-4 abweichende Vorgaben des Herstellers beachten.

Das Funktionsheizen ist zu dokumentieren und die entsprechenden Ergebnisse der Bauleitung und dem Bauherren zur Verfügung zu stellen.
Menge: 1,000 psch

**6.21 Belegreifheizen**
*** Pauschalposition
Belegreifheizen, von Bodenflächen aus Estrich, Zementestrich. Durchführung gemäß Aufheizprotokoll und in Abstimmung mit Fußbodenleger, mit Restfeuchtemessung und Dokumentation.

Das Belegreifheizen ist zu dokumentieren und die entsprechenden Ergebnisse der Bauleitung und dem Bauherren zur Verfügung zu stellen.
Menge: 1,000 psch

**6.22 Hydraulischer Abgleich**
*** Pauschalposition
Hydraulischer Abgleich der Heizungsanlage einschließlich Einstellung sämtlicher Heizkreisverteiler, Durchflussmengen, Strangregulierventile und Pumpenparameter gemäß Berechnung/Planung, inklusive Dokumentation der Soll-/Ist-Werte, Übergabe eines Einstell- und Messprotokolls sowie Kennzeichnung der Einstellwerte an den Verteilern. Die Ergebnisse sind der Bauleitung und dem Bauherren zur Verfügung zu stellen.
Menge: 1,000 psch

**6.23 Miete mobiles elektrisches Heizgerät zur Aufheizung der**
Miete mobiles elektrisches Heizgerät zur Aufheizung der Fußbodenheizung

Miete eines mobilen elektrischen Heizgerätes zur temporären Aufheizung der Fußbodenheizung, insbesondere für Funktionsheizen bzw. Aufheizbetrieb des Estrichs.

Das Heizgerät ist betriebsfertig zu liefern, aufzustellen, hydraulisch und elektrisch anzuschließen, in Betrieb zu nehmen und nach Beendigung der Mietdauer wieder außer Betrieb zu nehmen, zu demontieren und abzutransportieren.

Das mobile Heizgerät muss für den Betrieb an Fußbodenheizungsverteilern bzw. am Heizkreisverteilsystem geeignet sein und über die erforderlichen Regel-, Sicherheits- und Betriebseinrichtungen verfügen.

Im Leistungsumfang enthalten sind insbesondere:

Lieferung und Aufstellung des mobilen elektrischen Heizgerätes
erforderliche Anschluss- und Verbindungsschläuche
Absperr-, Entleer- und Befüllarmaturen, Kupplungen und Übergangsstücke
erforderliche Umwälzpumpe, Regelung und Temperaturbegrenzung, soweit nicht im Gerät integriert
elektrische Anschlussleitungen und Zubehör bis zur bauseits vorhandenen Anschlussstelle
hydraulischer Anschluss an das Fußbodenheizungssystem
Befüllen, Entlüften und Herstellen der Betriebsbereitschaft
Inbetriebnahme und Einweisung des Auftraggebers bzw. der Bauleitung
Vorhaltung des Gerätes während der Mietdauer
Demontage und Abtransport nach Mietende
sämtliche Nebenleistungen, Kleinmaterialien, Befestigungen, Transport-, Lade- und Entladearbeiten

Der Betrieb hat gemäß den Vorgaben des Estrichlegers bzw. des vorgegebenen Aufheizprogramms zu erfolgen. Die erforderlichen Vor- und Rücklauftemperaturen sind am Gerät einstellbar und während des Betriebs zu regeln.

Bauseits wird eine ausreichend dimensionierte und abgesicherte elektrische Anschlussmöglichkeit bereitgestellt. Die elektrische Anschlussleistung des Gerätes ist vor Ausführung mit der Bauleitung abzustimmen.

Die Leistung ist vollständig betriebsbereit, einschließlich sämtlichem Zubehör, Nebenleistungen und Demontage, auszuführen.
Menge: 9,000 Wo

### Titel 7 Stundenlohnarbeiten

**7.1 Obermonteur/-in Stundenlohnarbeiten**
Obermonteur/-in Stundenlohnarbeiten
Stundenlohnarbeiten durch Obermonteur/-in
auf Anordnung des AG/BÜ ausführen,
der Verrechnungssatz für die jeweilige Arbeitskraft
umfasst sämtliche Aufwendungen wie Lohn- und
Gehaltskosten, Lohn- und Gehaltsnebenkosten,
Zuschläge, lohngebundene und lohnabhängige Kosten,
sonstige Sozialkosten, Gemeinkosten, Wagnis und Gewinn.
Menge: 5,000 h

**7.2 Monteur/-in Stundenlohnarbeiten**
Monteur/-in Stundenlohnarbeiten
sonst wie vor beschrieben
Menge: 5,000 h

**7.3 Helfer/-in Stundenlohnarbeiten**
Helfer/-in Stundenlohnarbeiten
sonst wie vor beschrieben
Menge: 5,000 h

### Titel 8 Verkabelung Heizung

*Hinweis: Verkabelung Heizzentrale*
Verkabelung Heizzentrale
sämtliche gewerkeintern erforderlichen Verkabelungsarbeiten
für MSR und Versorgungsleitungen sind vom Gewerk Heizung selbst auszuführen, Massen wie anschließend aufgeführt.

**8.1 H05Z1Z1 3G1,5**
PVC Schlauchleitung
mit Leiter aus feindrätiger Gummilitze
H05Z1Z1 3G1,5, Cu-Zahl 43.
liefern und montieren,
einschl. Klein- und Befestigungsmaterial.
Menge: 30,000 m

**8.2 H05Z1Z1 3G2,5**
PVC Schlauchleitung
mit Leiter aus feindrätiger Gummilitze
H05Z1Z1 3G2,5, Cu-Zahl 72.

liefern und montieren,
einschl. Klein- und Befestigungsmaterial.
Menge: 30,000 m

**8.3 H05Z1Z1 4G1,5**
PVC Schlauchleitung
mit Leiter aus feindrätiger Gummilitze
H05Z1Z1 4G1,5, Cu-Zahl 58.

liefern und montieren,
einschl. Klein- und Befestigungsmaterial.
Menge: 20,000 m

**8.4 H05Z1Z1 4G2,5**
PVC Schlauchleitung
mit Leiter aus feindrätiger Gummilitze
H05Z1Z1 4G2,5, Cu-Zahl 96.

liefern und montieren,
einschl. Klein- und Befestigungsmaterial.
Menge: 20,000 m

**8.5 H05Z1Z1 5G1,5**
PVC Schlauchleitung
mit Leiter aus feindrätiger Gummilitze
H05Z1Z1 5G1,5, Cu-Zahl 72.

liefern und montieren,
einschl. Klein- und Befestigungsmaterial.
Menge: 40,000 m

**8.6 H05Z1Z1 5G2,5**
PVC Schlauchleitung
mit Leiter aus feindrätiger Gummilitze
H05Z1Z1 5G2,5, Cu-Zahl 120.

liefern und montieren,
einschl. Klein- und Befestigungsmaterial.
Menge: 40,000 m

**8.7 NHMH-J 7x1.5**
Kunststoff-Mantelleitung NHMH-J

7 x 1.5, Cu-Zahl 101

liefern und montieren,
einschl. Klein- und Befestigungsmaterial.
Menge: 40,000 m

**8.8 NHMH-J 5x1.5**
Kunststoff-Mantelleitung NHMH-J

5 x 1.5, Cu-Zahl 72

liefern und montieren,
einschl. Klein- und Befestigungsmaterial.
Menge: 50,000 m

**8.9 NHMH-J 4x2.5**
Kunststoff-Mantelleitung NHMH-J

4 x 2.5, Cu-Zahl 96

liefern und montieren,
einschl. Klein- und Befestigungsmaterial.
Menge: 50,000 m

**8.10 NHMH-J 4x1.5**
Kunststoff-Mantelleitung NHMH-J

4 x 1.5, Cu-Zahl 58

liefern und montieren,
einschl. Klein- und Befestigungsmaterial.
Menge: 50,000 m

**8.11 NHMH-J 3x2.5**
Kunststoff-Mantelleitung NHMH-J

3 x 2.5, Cu-Zahl 72

liefern und montieren,
einschl. Klein- und Befestigungsmaterial.
Menge: 70,000 m

**8.12 NHMH-J 3x1.5**
Kunststoff-Mantelleitung NHMH-J

3 x 1.5, Cu-Zahl 43

liefern und montieren,
einschl. Klein- und Befestigungsmaterial.
Menge: 40,000 m

**8.13 St.rohr,starr 20 - 25**
Stahlpanzerrohr, lackiert schwarz RAL 9005
Flußstahl, gewalzt, Einbrennlackierung
als Steckrohr,

nach VDE 0605, DIN-EN 50086-1, DIN-EN 50086-2-1
Klassifizierung 4456
für schwere Druckfestigkeit,
für schwere Schlagfestigkeit

Wärmebeständigkeit -45°C - +250°C

Nenngroesse EN 20 - EN 25,

Verlegung geschlossen mit Abstandsschellen,
max. Schellenabstand =25facher Rohrdurchmesser.
einschl. Schellen, Muffen, Bögen
und Endtüllen

liefern und montieren,
einschl. Klein- und Befestigungsmaterial.
Menge: 50,000 m

**8.14 PVC-Kanal 60/60mm**
Installationskanal als Leitungsführungskanal
DIN VDE 0604,
Aussenmass H/B mind. 60/60 mm,
aus PVC hart, mit 1 Trennwand
einschl. aller systembedingten Form-, Eck-,
Verbindungs-, Abdeck- und Zubehörteile
gemäss Einzelbeschreibung Nr. Herstellerkatalog,

Farbe RAL 9010

liefern und montieren,
einschl. Klein- und Befestigungsmaterial.
Menge: 40,000 m

**8.15 C-Profilschiene**
C-Profilschiene

in Teillängen bis 500 mm

liefern und montieren,
einschleißlich Klein und Befestigungsmaterial,
insbesondere bauaufsichtlich zugelassenen
Stahl-Spreizdübeln bzw. Ankerschrauben
Menge: 40,000 Stk

**8.16 Bügelschelle**
Bügelschellen
zur Leitungsbefestigung auf Steigetrassen oder C-Profilschienen.

Nenngröße bis 70 mm

liefern und montieren,
einschl. Klein- und Befestigungsmaterial.
Menge: 100,000 Stk

**8.17 Anschließen von Kabel 3 x 1,5 mm²**
einschl. des Kabelbezeichnungsschild sowie Einführen und Absetzen im Schaltschrank.
Menge: 10,000 Stck

**8.18 Anschließen von Kabel 3 x 2,5 mm²**
einschl. des Kabelbezeichnungsschild sowie Einführen und Absetzen im Schaltschrank.
Menge: 10,000 Stck

**8.19 Anschließen von Kabel 4 x 1,5 mm²**
einschl. des Kabelbezeichnungsschild sowie Einführen und Absetzen im Schaltschrank.
Menge: 10,000 Stck

**8.20 Anschließen von Kabel 4 x 2,5 mm²**
einschl. des Kabelbezeichnungsschild sowie Einführen und Absetzen im Schaltschrank.
Menge: 10,000 Stck

**8.21 Anschließen von Kabel 5 x 1,5 mm²**
einschl. des Kabelbezeichnungsschild sowie Einführen und Absetzen im Schaltschrank.
Menge: 10,000 Stck

**8.22 Anschließen von Kabel 7 x 1,5 mm²**
einschl. des Kabelbezeichnungsschild sowie Einführen und Absetzen im Schaltschrank.
Menge: 8,000 Stck

**8.23 Anschließen von Kabel 5 x 2,5 mm²**
einschl. des Kabelbezeichnungsschild sowie Einführen und Absetzen im Schaltschrank.
Menge: 10,000 Stck

### Titel 9 Sonstiges

#### Bereich 9.1 Besondere Leistungen VOB/C

**9.1.1 Montageplanung nach VOB/C**
*** Pauschalposition
Montageplanung nach VOB/C
vom Auftragnehmer ist die Montageplanung vor Ausführung zu erstellen und der Bauüberwachung zur Prüfung und Freigabe vorzulegen. Insbesondere sind die Maße und Leitungsführungen mit dem Bestandsbaukörper und den übrigen Gewerken abzustimmen.
Der Auftragnehmer stellt den übrigen Gewerken Montageplanabzüge ggf. auch Ausschnitte für Koordinationszwecke zur Verfügung.
Menge: 1,000 psch

**9.1.2 Revisionsunterlagen vom Auftragnehmer**
*** Pauschalposition
Revisionsunterlagen vom Auftragnehmer
sind anzufertigen und vor Inbetriebnahme der
Anlagen dem Auftraggeber zu übergeben:

-Übergabe der Zeichnungen (Grundrisse, Schnitte, Ansichten, Details) als Fortschreibung der Ausführungspläne zur Weiterbearbeitung auf CAD-System, Schnittstelle DWG und/oder DXF, Datenträger CD-ROM, Organisation und Verwaltung des Datenträgeraustausches, Layerstrukturen und Zeichnungsebenen gemäß Ausführungsplanung.

-Revisionspläne, M 1: 50, 3-fach geplottet farbig in den DIN-Formaten DIN A4 bis DIN A0 ggf. Überlängen

-Fliess- und Schaltschemata, auf Karton aufgezogen
unter Glas, farbig angelegt, in der Technikzentrale
aufgehängt,

-Messprotokolle über die Funktions- und Leistungsmessung, 3-fach,

-Beschreibungen/Dokumentation, 3-fach, und zwar:

-Inhaltsverzeichnis,
-Beschreibung der Baumaßnahme,
-Funktionsbeschreibungen,
-Daten der Geräte/Anlagen,
-Bedienungsanleitungen,
-Schmierpläne,
-Wartungsanweisungen, (Struktur und Aufbau nach AMEV-Leistungskatalogen)
-Ersatzteillisten mit Bezugsquellennachweisen und
Prospekten über Anlagen-Komponenten
-Prüfbescheinigungen
-Meßprotokolle, Einregulierung

Sämtliche Unterlagen sind in Ordner geheftet und
beschriftet zu übergeben.
Menge: 1,000 psch

**9.1.3 Einweisung und Unterrichtung des Wartungspersonals**
*** Pauschalposition
Einweisung und Unterrichtung des Wartungspersonals
des Betreibers gem. den Technischen Vorbemerkungen
durch vom Auftragnehmer bereitzustellende Fachingenieure.

Dauer der Einweisung: je nach Auftragsgröße, max.
2 Arbeitstage. Die Dauer der Einweisung wird vom
Bauherrn festgelegt.

Bei Überschreiten der Mindestdauer der Einweisung
kommt zur Anwendung: Verrechnungssatz lt. Stundenlohnarbeiten für einen Ingenieur, in dem alle anfallenden Lohn- und Lohnnebenkosten, wie Auslösung,
Wegegelder und sonstige Zuschläge bzw. Zulagen
enthalten sind, jedoch ohne Mehrwertsteuer.
Menge: 1,000 psch

**9.1.4 Koordination mit MSR-Technik/Fremdgewerken**
*** Pauschalposition
Koordination mit MSR-Technik/Fremdgewerken
-Abstimmung von Terminplänen
-Abklären von Art, Umfang und Zeitpunkt notwendiger Vorleistungen
-Klären von Schnittstellen
-Abstimmung und Festlegung von Einbauorten
für Fühler, Stellgeräte, etc.
-Prüfen und Abstimmen von Kabelzuglisten
-Teilnahme an Baustellenbesprechungen mit
deutschsprachigem Personal
sowie sonstige, für den reibungslosen Bauablauf
erforderlichen organisatorischen Maßnahmen.
Menge: 1,000 psch

**9.1.5 Hydraulischer Abgleich / Einregulierung Heizungsanlage**
*** Pauschalposition
Hydraulischer Abgleich / Einregulierung Heizungsanlage

Hydraulischer Abgleich und Einregulierung der gesamten Heizungsanlage nach Fertigstellung der Montagearbeiten.

Einzustellen sind alle erforderlichen Volumenströme, Heizkörperventile, Rücklaufverschraubungen, Strangregulierventile, Pumpen, Mischergruppen, Deckenstrahlplatten und sonstige hydraulische Regelarmaturen gemäß Ausführungsplanung, Rohrnetzberechnung und Herstellerangaben.

Die Leistung umfasst insbesondere:

Prüfung der Anlage auf hydraulische Funktionsfähigkeit
Einstellung der berechneten Volumenströme
Einstellung der Heizkörperventile, Rücklaufverschraubungen und Strangregulierventile
Einstellung der Pumpenkennlinien und Betriebsarten
Funktionsprüfung der Heizkreise, Mischergruppen und Heizflächen
erforderliche Nachregulierung im Zuge der Inbetriebnahme
Abstimmung mit der Regelungs-/MSR-Inbetriebnahme

Über die Einregulierung ist ein prüffähiges Protokoll zu erstellen und dem Auftraggeber vor Abnahme zu übergeben.

Das Protokoll muss mindestens enthalten:

Soll- und Ist-Volumenströme
Ventil- und Armatureneinstellungen
Pumpeneinstellungen
eingestellte Regelgruppen / Mischer
festgestellte Abweichungen oder Restpunkte

Komplett ausführen einschließlich aller Messgeräte, Einstellwerkzeuge, Dokumentation und Nebenleistungen.
Menge: 1,000 psch

**9.1.6 Kabelzugliste**
*** Pauschalposition
Erstellung einer vollständigen Kabelzugliste unter Berücksichtigung aller relevanten Komponenten einschließlich Kabeltyp, Querschnitt und Anschlussorte. Die Liste ist prüfbar und in einer Form bereitzustellen, die eine fachgerechte Weiterleitung an den ausführenden Elektriker und eine reibungslose Installation ermöglicht.
Menge: 1,000 psch

**9.1.7 Vorhalten von Aufenthalts- und Materialcontainern**
*** Pauschalposition
Vorhalten von Aufenthalts- und Materialcontainern
in Abstimmung mit dem Architekten gemäß Baustelleneinrichtungsplanung
inklusive zugehöriger Anschlussarbeiten, An- und Abliefern, für die Dauer der Bauzeit
Menge: 1,000 psch

**9.1.8 Fahrbare Standgerüste RH 4,5 m,**
*** Pauschalposition
Fahrbare Standgerüste,
mit allseitigem Seitenschutz, gemäß UVV
nach Wahl des AN, für 4 m² bzw. nach Erfordernis,
Arbeitsbühnenhöhe größer 2 m (Raumhöhen bis 4,5 m),
jeweilige Aufstellung im Gebäude,
Vorhalten für die Dauer der Bauzeit.
Menge: 1,000 psch

#### Bereich 9.2 Prüfungen

**9.2.1 Teildruckproben**
Teildruck- und Dichtigkeitsprüfung des Rohrnetzes
gemäß technischen Regeln, der verschiedenen Heizkreise.
Die Prüfungen sind durchzuführen, bevor die Leitungen
isoliert, verpuzt oder verdeckt sind.
Die Prüfung ist bei der Bauleitung rechtzeitig anzumelden und in Protokollen genauestens festzuhalten.
Sämtliche erforderliche Werkzeuge und Materialien
sind mit einzukalkulieren.
Menge: 6,000 St

**9.2.2 Druck- und Dichtigkeitsprüfung**
*** Pauschalposition
Druck- und Dichtigkeitsprüfung des Rohrnetzes
gemäß technischen Regeln,
der Heizungsleitungen.
Die Prüfungen sind durchzuführen, bevor die Leitungen
isoliert, verpuzt oder verdeckt sind.
Die Prüfung ist bei der Bauleitung rechtzeitig anzumelden und in Protokollen genauestens festzuhalten.
Sämtliche erforderliche Werkzeuge und Materialien
sind mit einzukalkulieren.
Menge: 1,000 psch

**9.2.3 Anlagenbefüllung nach VDI 2035**
*** Pauschalposition
Anlagenbefüllung nach VDI 2035

Die Befüllung der gesamten Heizungsanlage (800 Liter) hat ausschließlich unter Beachtung der VDI 2035 und der TRD 602 bzw. 612 und der hieraus resultierenden Vorgaben zu erfolgen. Die Anlage ist mit enthärtetem oder voll entsalztem Wasser mit einer Leitfähigkeit kleiner 100mS zu befüllen. Anzubieten inklusive Hilfsmaterialen wie Dichtstoffe, Rohrleitungsübergänge, Schläuche, Befestigungen und ähnlichem, inklusive Dokumentationsbericht der Befüllung und der Wasserqualität sowie der Verwendeten Zusatzstoffe.
Menge: 1,000 psch

**9.2.4 Rohrleitungsspülung PWWH**
*** Pauschalposition
Rohrleitungsspülung PWWH
für Leitungssystem (1000 Liter) mit Nachweis und Spülprotokoll
Menge: 1,000 psch

**9.2.5 Brandschutzdokumentation**
*** Pauschalposition
Brandschutzdokumentation

Erstellen, Zusammenstellen und vollständiges Übergeben der Brandschutzdokumentation für sämtliche im Rahmen dieses Gewerks ausgeführten brandschutzrelevanten Abschottungs-, Bekleidungs-, Verkleidungs- und Durchführungsleistungen, komplett liefern.

Leistungsumfang einschließlich:

Vollständige Dokumentation sämtlicher ausgeführter brandschutztechnischer Maßnahmen dieses Gewerks
Zusammenstellung aller verwendeten bauaufsichtlichen Zulassungen, allgemeinen Bauartgenehmigungen (aBG), Prüfzeugnisse, Herstellerzulassungen und Systemnachweise
Dokumentation sämtlicher Abschottungen, Brandschutzsysteme, Bekleidungen und Durchführungen mit Angabe von Einbauort, System, Dimension und Feuerwiderstandsklasse
Erstellung einer nachvollziehbaren Fotodokumentation sämtlicher ausgeführter Abschottungen vor Verschluss bzw. vor Schließen von Wänden und Decken
Kennzeichnung und Zuordnung der Abschottungen gemäß Zulassungsvorgaben
Übergabe von Montageprotokollen, Einbauprotokollen und Herstellerdokumentationen
Zusammenstellung von Revisionsunterlagen und Bestandsdokumentation für den Bauherrn
Mitwirkung bei Abnahmen mit Fachbauleitung, Sachverständigen und Behörden, soweit für dieses Gewerk erforderlich.

Dokumentation in digitaler und Papierform, vollständig, prüffähig und abnahmefähig aufbereitet.

Die Leistung umfasst sämtliche Nebenleistungen, Abstimmungen und Aufwendungen zur vollständigen Dokumentation aller ausgeführten brandschutztechnischen Leistungen.
Menge: 1,000 psch

#### Bereich 9.3 bauliche Nebenleistungen

**9.3.10 Kernbohrung bis DN 100**
Kernbohrung bis DN 100
in Betonwände bzw. Mauerwerk
bis 35 cm stark,
einschl. Gerüststellung, Absicherung nach UVV,
Schuttbeseitigung

herstellen
Menge: 10,000 St

**9.3.20 Kernbohrung DN 100**
Kernbohrung DN 100
in Betonwände bzw. Mauerwerk
bis 35 cm stark,
einschl. Gerüststellung, Absicherung nach UVV,
Schuttbeseitigung

herstellen
Menge: 1,000 St

**9.3.30 Kernbohrung DN 150**
Kernbohrung DN 150
in Betonwände bzw. Mauerwerk
bis 35 cm stark,
einschl. Gerüststellung, Absicherung nach UVV,
Schuttbeseitigung

herstellen
Menge: 5,000 St

**9.3.40 Kernbohrung DN 200**
Kernbohrung DN 200
in Betonwände bzw. Mauerwerk
bis 35 cm stark,
einschl. Gerüststellung, Absicherung nach UVV,
Schuttbeseitigung

herstellen
Menge: 1,000 St

**9.3.50 Befestigungskonstruktionen**
Befestigungskonstruktionen
liefern und Einbauen von bspw. Widerlagern, Rohrleitungsfestpunkten, Konsolen, Stützgerüste
aus Systemprofilstahl

liefern und montieren
Menge: 250,000 kg

**9.3.51 Bezeichnungsschilder 100 x 50 m**
Bezeichnungsschilder 100 x 50 mm,
aus Kunststoff mit schwarzer Schrift
auf weißem Grund, Text gemäß Montageplanung in Abstimmung mit Fachplanung, einschl. Befestigungsplatte
und Montagematerial mit Distanzplatte
temperaturbeständig bis 200°C

Angebotenes Fabrikat: '..........'
Menge: 10,000 St

**9.3.52 Bezeichnungsschilder 50 x 25 mm**
Bezeichnungsschilder 50 x 25 mm
sonst wie vor beschrieben
Menge: 10,000 St

**9.3.53 Pfeilschilder**
Pfeilschilder
normgerecht nach DIN 2403,
aus selbstklebender Folie, Temperaturbeständig von
- 40° C bis + 125°C, gute Klebkraft auf allen glatten, fettfreien Flächen,
in den Größen:
17 x 75 mm
26 x 126 mm
37 x 179 mm
52 x 252 mm
100 x 300 mm
entsprechend den Rohrdurchmessern
zu befestigen in zugänglichen bzw. sichtbaren Bereichen, alle 5 m oder Richtungs- oder Sichtänderung

liefern und anbringen

Angebotenes Fabrikat: '..........'
Menge: 50,000 St

#### Bereich 9.4 Wartung

*Hinweis: Wartung*
Die Wartung während der Gewährleistungszeit ist im LVZ
ausgeschrieben und wird gleichzeitig mit dem Bauvertrag separat beauftragt. Die Wartungen erfolgen nach AMEV.
Folgende Unterlagen werden hierzu dem LVZ auf Anforderung nachgereicht:

- Vertragsmuster Wartung und Inspektion
- Angebotsaufforderung
- Bestandsliste
- Arbeitskarte Kostengruppe 420

**9.4.1 Wartungs-/Instandhaltungsleistungen**
Wartungs-/Instandhaltungsleistungen
Grundlage ist das AMEV-Vertragsmuster für die Wartung, Inspektion und damit verbundene kleine Instandsetzungsmaßnahmen von technischen
Anlagen und Einrichtungen in öffentlichen Gebäuden Wartung
2014 -. Dieses Vertragsmuster ist vom AN auszufüllen und dabei sind insbesondere die geforderte Jahrespauschale für
Wartungs- und Inspektionsarbeiten und die sonstigen
Eintragungen unter Abschnitt 5 im Vertragsmuster und die
Einheitspreise in diesem Leistungsverzeichnis einzutragen.
Bei den Leistungen für Inspektion und Wartung handelt es sich
um ein separates Angebot, das jedoch zusammen mit dem
Hauptangebot als Gesamtleistung gewertet wird.
Die Wertung der Inspektion und Wartung erfolgt für 5 Jahre ohne Anwendung der Preisgleitklausel. Das wirtschaftlichste
Gesamtangebot wird unter Einbeziehung der Wartungsleistungen ermittelt.
Aus diesem Grund wird in dieser Position die Wartung abgefragt, bei der Ermittlung des wirtschaftlichsten Gesamtangebotes mitgewertet und zeitgleich mit Erteilung des Auftrags für die Herstellung der Anlage separat beauftragt.
Die Beauftragung der Wartung erfolgt zeitgleich mit dem Vertrag für die Bauleistung durch den Vertrag mit dem zuständigen Nutzer oder in dessen Vollmacht. Der Nutzer hat sich verpflichtet, den Vertrag über 5 Jahre abzuschließen.
Die Kalkulation der Inspektions- und Wartungsleistungen soll
ohne die bei den Ausführungs- und Lieferleistungen zur
Herstellung der Anlage enthaltenen Zuschläge erfolgen.
VOB/B § 2 Nr. 3 gilt nicht für die Kalkulation der Inspektions- und Wartungsleistungen.

Wartung und Inspektion und damit verbundene kleine
Instandsetzungsarbeiten von technischen Anlagen und
Einrichtungen, gemäß AMEV Wartung 2014, dem
Vertragsmuster und VDMA Einheitsblättern, für die in diesem LV ausgeschriebenen Komponenten und deren technischen
Einbauteilen, gemäß Arbeitskarte für KG 420 Heizung sowie den jeweiligen Herstellerangaben.
Die Arbeitskarten sind hinsichtlich der Arbeiten in dem vom Bieter für erforderlich gehaltenen Umfang zu ergänzen bzw. zu ändern und die entbehrlichen Leistungen zu streichen.
Menge: 5,000 a
